# Reparación de grietas de hasta 5 mm de ancho

- Propiedad del archivo: CYPE INGENIEROS, S.A.
- Formato: FIEBDC-3/2002
- Ámbito geográfico: Argentina
- Costes indirectos: 3.00 %
- Gastos generales: 13.00 %
- Beneficio industrial: 6.00 %
- IVA: 21.00 %

## R Revestimientos

### RP Revestimientos tradicionales

#### RPY Reparaciones

**RPY011** m² Reparación de grietas de hasta 5 mm de ancho, en paramento de yeso, interior, horizontal, a más de 3 m de altura, mediante picado del revestimiento con medios manuales, aplicación de plaste en polvo de 1,74 g/cm³ de densidad y lijado de la superficie para eliminar rugosidades.
Reparación de grietas de hasta 5 mm de ancho, en paramento de yeso, interior, horizontal, a más de 3 m de altura, mediante picado con medios manuales del revestimiento situado en los bordes de la grieta, humectación de la superficie y masillado de la zona con espátula y plaste en polvo de 1,74 g/cm³ de densidad, y lijado final de la superficie con lija de grano fino, para eliminar rugosidades. Incluso parte proporcional de limpieza previa de la superficie a reparar, repasos, limpieza final, recogida, acopio y carga manual de escombros sobre camión o contenedor.
Incluye: Limpieza previa de la superficie a reparar. Picado manual. Humectación del soporte. Aplicación de masilla. Lijado. Limpieza final. Carga de escombros sobre camión o contenedor.
Criterio de cómputo de proyecto: Superficie medida según documentación gráfica de Proyecto.
Criterio de cómputo de obra: Se medirá la superficie realmente ejecutada según especificaciones de Proyecto.
Criterio de valoración económica: Implementar!!!!

| Código | Ud | Descripción | Rendimiento | Precio | Importe |
|---|---|---|---|---|---|
| mt27pfj023a | kg | Plaste de interior, de 1,74 g/cm³ de densidad, para alisar y nivelar las superficies a pintar, color blanco, aplicado con espátula o llana. (material) | 0.003 | 0.91 | 0.00 |
| op00tal020 |  | Taladro con batidora. | 1.000 | 0.00 | 0.00 |
| mo033 | h | Oficial yesero. (mano de obra) | 0.117 | 2.95 | 0.35 |
| mo071 | h | Medio oficial yesero. (mano de obra) | 0.117 | 2.17 | 0.25 |
| % | % | Herramientas | 2 % | 0.60 | 0.01 |
|  |  | Costes directos |  |  | 0.61 |
