# Capa fina de mortero autonivelante de sulfato cálcico, elaborado

- Propiedad del archivo: CYPE INGENIEROS, S.A.
- Formato: FIEBDC-3/2002
- Ámbito geográfico: Argentina
- Divisa: ARS
- Costes indirectos: 3.00 %
- Gastos generales: 13.00 %
- Beneficio industrial: 6.00 %
- IVA: 21.00 %

## R Revestimientos

### RS Pisos

#### RSA Morteros y pastas de nivelación

**RSA100** m² Capa fina de mortero autonivelante de sulfato cálcico, elaborado.
Capa fina de mortero autonivelante, con resistencia a compresión de 30 N/mm², resistencia a flexión de 6 N/mm², de 12 mm de espesor, aplicada mecánicamente, para la regularización y nivelación de la superficie soporte interior de hormigón o mortero, previa aplicación de imprimación reguladora de la absorción, preparada para recibir piso de corcho, de madera, laminado, flexible o textil. Incluso banda de panel rígido de poliestireno expandido para la preparación de las juntas perimetrales de dilatación.
Criterio de valoración económica: El precio no incluye el soporte de hormigón ni el revestimiento.
Incluye: Replanteo y marcado de niveles de acabado. Preparación de las juntas perimetrales de dilatación. Aplicación de la imprimación. Colado y extendido de la mezcla. Curado del mortero.
Criterio de cómputo de proyecto: Superficie medida según documentación gráfica de Proyecto.
Criterio de cómputo de obra: Se medirá la superficie realmente ejecutada según especificaciones de Proyecto, sin deducir la superficie ocupada por las columnas situados dentro de su perímetro.

| Código | Ud | Descripción | Rendimiento | Precio | Importe |
|---|---|---|---|---|---|
| mt09moc005b | kg | Imprimación reguladora de la absorción, para la fijación de soportes disgregables y mejorar la adherencia de los soportes absorbentes. (material) | 0.200 | 104.17 | 20.83 |
| mt09mal021a | m³ | Mortero autonivelante, con resistencia a compresión de 30 N/mm², resistencia a flexión de 6 N/mm², a base de sulfato cálcico, para espesores de 2,5 a 7,0 cm, usado en nivelación de pisos. (material) | 0.012 | 5025.14 | 60.30 |
| mt16pea020a | m² | Panel rígido de poliestireno expandido, mecanizado lateral recto, de 10 mm de espesor, resistencia térmica 0,25 m²K/W, conductividad térmica 0,036 W/(mK), para junta de contracción. (material) | 0.100 | 377.28 | 37.73 |
| mq06pym020 | h | Mezcladora-bombeadora para morteros autonivelantes. (maquinaria) | 0.058 | 2803.32 | 162.59 |
| mo031 | h | Oficial aplicador de mortero autonivelante. (mano de obra) | 0.038 | 11912.66 | 452.68 |
| mo069 | h | Medio oficial aplicador de mortero autonivelante. (mano de obra) | 0.064 | 8905.02 | 569.92 |
| % | % | Herramientas | 2 % | 1304.05 | 26.08 |
|  |  | Costes directos |  |  | 1330.13 |
