# Solera seca F126.es "KNAUF" Brío formada por placas de yeso con fibras Brío, de 23 mm de espesor total

- Propiedad del archivo: CYPE INGENIEROS, S.A.
- Formato: FIEBDC-3/2002
- Ámbito geográfico: Argentina
- Divisa: ARS
- Costes indirectos: 3.00 %
- Gastos generales: 13.00 %
- Beneficio industrial: 6.00 %
- IVA: 21.00 %

## R Revestimientos

### RS Pisos

#### RSB Contrapisos y grandes recrecidos

**RSB040** m² Solera seca F126.es "KNAUF" Brío formada por placas de yeso con fibras Brío, de 23 mm de espesor total.
Solera seca F126.es "KNAUF" Brío, sobre losa de hormigón debidamente nivelado (no incluido en este precio), formada por la placa simple Brío, de 23 mm de espesor total, apoyada sobre barrera de vapor formada por film de polietileno de 0,2 mm de espesor, previamente extendido sobre la losa. Incluso banda perimetral, capa de nivelación con granulado base PA, pegamento, tornillería e imprimación final de toda su superficie con Estrichgrund antes de aplicar sobre ella cualquiera de los revestimientos compatibles con el sistema.
Incluye: Colocación del film de polietileno. Colocación de la banda perimetral. Colocación del granulado base. Colocación de las placas. Tratamiento y acabado superficial.
Criterio de cómputo de proyecto: Superficie medida según documentación gráfica de Proyecto.
Criterio de cómputo de obra: Se medirá la superficie realmente ejecutada según especificaciones de Proyecto, sin deducir la superficie ocupada por las columnas situados dentro de su perímetro.

| Código | Ud | Descripción | Rendimiento | Precio | Importe |
|---|---|---|---|---|---|
| mt15mbv100 | m² | Barrera de vapor de polietileno, de 0,2 mm de espesor. (material) | 1.100 | 20.30 | 22.33 |
| mt12psk040b | m | Banda perimetral de lana de roca "KNAUF" de 12 mm de espesor y 100 mm de ancho. (material) | 1.000 | 33.24 | 33.24 |
| mt12psk030 | l | Granulado base PA "KNAUF". (material) | 10.000 | 4.93 | 49.30 |
| mt12psk010b | m² | Placa de yeso con fibra Brío "KNAUF" placa simple, de 23 mm de espesor. (material) | 1.000 | 344.90 | 344.90 |
| mt12pik030 | kg | Pegamento Brio "KNAUF". (material) | 0.040 | 175.62 | 7.02 |
| mt12ptk020b | Ud | Tornillo especial Brío "KNAUF" 22 mm. (material) | 11.000 | 0.15 | 1.65 |
| mt12pik040b | kg | Imprimación Estrichgrund "KNAUF", para reducir la absorción y mejorar la adherencia. (material) | 0.050 | 4.60 | 0.23 |
| op00ato010 |  | Atornillador. | 1.000 | 0.00 | 0.00 |
| op00tal010 |  | Taladro. | 1.000 | 0.00 | 0.00 |
| op00sie010 |  | Sierra de calar. | 1.000 | 0.00 | 0.00 |
| mo053 | h | Oficial montador de mamparas y sistemas de placas. (mano de obra) | 0.423 | 457.60 | 193.56 |
| mo100 | h | Medio oficial montador de mamparas y sistemas de placas. (mano de obra) | 0.423 | 331.94 | 140.41 |
| % | % | Herramientas | 2 % | 792.64 | 15.85 |
|  |  | Costes directos |  |  | 808.49 |
