# Felpudo metálico

- Propiedad del archivo: CYPE INGENIEROS, S.A.
- Formato: FIEBDC-3/2002
- Ámbito geográfico: Argentina
- Divisa: ARS
- Costes indirectos: 3.00 %
- Gastos generales: 13.00 %
- Beneficio industrial: 6.00 %
- IVA: 21.00 %

## R Revestimientos

### RS Pisos

#### RSF Alfombras y felpudos

**RSF010** m² Felpudo metálico.
Felpudo formado por perfiles de PVC, de 27 mm de ancho, unidos entre sí mediante elementos de PVC de alta resistencia, distancia entre perfiles 5 mm, acabado superficial con cepillos de nylon de color a elegir, espesor total 22 mm, uso interior y exterior, enrollable, instalado en cajeado de piso formado por foso de 22 mm de profundidad (no incluido en este precio). Incluso preparación de la superficie soporte.
Incluye: Preparación de la superficie soporte. Colocación del felpudo.
Criterio de cómputo de proyecto: Superficie medida según documentación gráfica de Proyecto.
Criterio de cómputo de obra: Se medirá la superficie realmente ejecutada según especificaciones de Proyecto.

| Código | Ud | Descripción | Rendimiento | Precio | Importe |
|---|---|---|---|---|---|
| mt18fel100tle | m² | Felpudo formado por perfiles de PVC, de 27 mm de ancho, unidos entre sí mediante elementos de PVC de alta resistencia, distancia entre perfiles 5 mm, acabado superficial con cepillos de nylon de color a elegir, espesor total 22 mm, uso interior y exterior, enrollable, para instalar en cajeado de piso formado por foso de 22 mm de profundidad. (material) | 1.000 | 5613.70 | 5613.70 |
| mo027 | h | Oficial colocador de moquettes y revestimientos textiles. (mano de obra) | 0.103 | 2750.61 | 283.31 |
| mo065 | h | Medio oficial colocador de moquettes y revestimientos textiles. (mano de obra) | 0.103 | 2056.55 | 211.82 |
| % | % | Herramientas | 2 % | 6108.83 | 122.18 |
|  |  | Costes directos |  |  | 6231.01 |
