# Sistema de transferencia de cargas

- Propiedad del archivo: CYPE INGENIEROS, S.A.
- Formato: FIEBDC-3/2002
- Ámbito geográfico: Argentina
- Divisa: ARS
- Costes indirectos: 3.00 %
- Gastos generales: 13.00 %
- Beneficio industrial: 6.00 %
- IVA: 21.00 %

## R Revestimientos

### RS Pisos

#### RSN Juntas en pavimentos continuos de hormigón

**RSN125** m Sistema de transferencia de cargas, compuesto por una vaina de polipropileno reciclado, de 22,40 mm de diámetro y 225 mm de longitud, cuya base reutilizable se fija al encofrado y un pasador deslizante de acero, de sección circular, que se inserta en la vaina, colocado como junta de construcción en piso continuo de hormigón.
Formación de junta de construcción en piso continuo de hormigón, con sistema de transferencia de cargas, compuesto por una vaina de polipropileno reciclado, de 22,40 mm de diámetro y 225 mm de longitud, cuya base reutilizable se fija al encofrado y un pasador deslizante de acero, de sección circular, que se inserta en la vaina, para su uso en juntas de construcción y de contracción en pisos continuos de hormigón. Incluso parte proporcional de replanteo y elementos de fijación al encofrado. Totalmente terminada y preparada para hormigonar.
Incluye: Replanteo y fijación de las bases al encofrado. Encaje de las vainas a las bases. Colocación de los pasadores dentro de las vainas, una vez hormigonada y desencofrada la junta.
Criterio de cómputo de proyecto: Longitud medida según documentación gráfica de Proyecto.
Criterio de cómputo de obra: Se medirá la longitud realmente ejecutada según especificaciones de Proyecto.

| Código | Ud | Descripción | Rendimiento | Precio | Importe |
|---|---|---|---|---|---|
| mt18wwe030p | Ud | Sistema de transferencia de cargas, compuesto por una vaina de polipropileno reciclado, de 22,4 mm de diámetro y 225 mm de longitud, cuya base reutilizable se fija al encofrado y un pasador deslizante de acero, de sección circular, que se inserta en la vaina, para su uso en juntas de construcción y de contracción en pisos continuos de hormigón. (material) | 3.660 | 17.72 | 64.86 |
| mo020 | h | Oficial albañil especializado en trabajos de mampostería. (mano de obra) | 0.141 | 169.73 | 23.93 |
| mo113 | h | Ayudante de albañil especializado en trabajos de mampostería. (mano de obra) | 0.141 | 120.21 | 16.95 |
| % | % | Herramientas | 2 % | 105.74 | 2.11 |
|  |  | Costes directos |  |  | 107.85 |
