# Piso de planchas de corcho de 600x300x3,2 mm, clase de uso 42 (según ISO 10874), plastificadas, colocadas con adhesivo

- Propiedad del archivo: CYPE INGENIEROS, S.A.
- Formato: FIEBDC-3/2002
- Ámbito geográfico: Argentina
- Divisa: ARS
- Costes indirectos: 3.00 %
- Gastos generales: 13.00 %
- Beneficio industrial: 6.00 %
- IVA: 21.00 %

## R Revestimientos

### RS Pisos

#### RSO De corcho

**RSO010** m² Piso de planchas de corcho de 600x300x3,2 mm, clase de uso 42 (según ISO 10874), plastificadas, colocadas con adhesivo.
Piso de planchas de corcho de 600x300x3,2 mm, clase de uso 42 (según ISO 10874), plastificadas con soporte de PVC y lámina de PVC transparente, colocadas con adhesivo a base de poliuretano sobre capa de pasta niveladora no incluida en este precio. Incluso adhesivo de contacto y formación de juntas del piso.
Incluye: Replanteo de los ejes geométricos ortogonales de la habitación. Colocación, sobre los ejes replanteados, de dos filas de losetas, comenzando por el centro de la habitación. Extensión del adhesivo. Colocación de las losetas. Corte y colocación de las losetas perimetrales. Lijado de la superficie del revestimiento para eliminar cejas. Limpieza de la superficie del revestimiento.
Criterio de cómputo de proyecto: Superficie útil, medida según documentación gráfica de Proyecto. No se ha incrementado el cómputo por roturas y recortes, ya que en la descomposición se ha considerado un 5% más de piezas.
Criterio de cómputo de obra: Se medirá la superficie realmente ejecutada según especificaciones de Proyecto.

| Código | Ud | Descripción | Rendimiento | Precio | Importe |
|---|---|---|---|---|---|
| mt18mva040 | kg | Adhesivo de reacción de poliuretano, para pegado de madera. (material) | 1.100 | 30.92 | 34.01 |
| mt18mlc020a | m² | Plancha de corcho, plastificada, 600x300x3,2 mm, con soporte de PVC y lámina de PVC transparente. (material) | 1.050 | 218.22 | 229.13 |
| mo025 | h | Oficial carpintero de obra fina. (mano de obra) | 0.192 | 445.11 | 85.46 |
| mo063 | h | Medio oficial carpintero de obra fina. (mano de obra) | 0.128 | 331.94 | 42.49 |
| % | % | Herramientas | 2 % | 391.09 | 7.82 |
|  |  | Costes directos |  |  | 398.91 |
