# Piso de moquette de fibra sintética 100% poliamida, suministrada en losetas de 50x50 cm, acabada en pelo cortado, colocada con adhesivo de contacto

- Propiedad del archivo: CYPE INGENIEROS, S.A.
- Formato: FIEBDC-3/2002
- Ámbito geográfico: Argentina
- Costes indirectos: 3.00 %
- Gastos generales: 13.00 %
- Beneficio industrial: 6.00 %
- IVA: 21.00 %

## R Revestimientos

### RS Pisos

#### RST Textiles (moquettes)

**RST010** m² Piso de moquette de fibra sintética 100% poliamida, suministrada en losetas de 50x50 cm, acabada en pelo cortado, colocada con adhesivo de contacto.
Suministro y colocación de piso de moquette de fibra sintética 100% poliamida, suministrada en losetas de 50x50 cm, fabricada por proceso tufting, acabada en pelo cortado, colocada con adhesivo de contacto. Incluso parte proporcional de adhesivo de contacto, formación de juntas del piso textil, eliminación y limpieza del material sobrante y limpieza final del piso.
Incluye: Replanteo. Aplicación de la capa de adhesivo de contacto. Recorte del piso. Aplicación del adhesivo de contacto sobre el piso. Colocación del piso. Eliminación y limpieza del material sobrante. Limpieza final del piso.
Criterio de cómputo de proyecto: Superficie útil, medida según documentación gráfica de Proyecto.
Criterio de cómputo de obra: Se medirá la superficie realmente ejecutada según especificaciones de Proyecto.

| Código | Ud | Descripción | Rendimiento | Precio | Importe |
|---|---|---|---|---|---|
| mt18dww010 | kg | Adhesivo de contacto a base de resina acrílica en dispersión acuosa, para piso de goma, caucho, linóleo, PVC, moquette y textil. (material) | 0.250 | 2.98 | 0.75 |
| mt18dte010d | m² | Moquette de fibra sintética 100% poliamida, suministrada en losetas de 50x50 cm, fabricada por proceso tufting, acabada en pelo cortado. (material) | 1.050 | 20.35 | 21.37 |
| mo027 | h | Oficial colocador de moquettes y revestimientos textiles. (mano de obra) | 0.251 | 5.15 | 1.29 |
| mo065 | h | Medio oficial colocador de moquettes y revestimientos textiles. (mano de obra) | 0.251 | 3.80 | 0.95 |
| % | % | Costos directos complementarios | 2 % | 24.36 | 0.49 |
|  |  | Costes directos |  |  | 24.85 |
