# Consolidación de pavimento cerámico

- Propiedad del archivo: CYPE INGENIEROS, S.A.
- Formato: FIEBDC-3/2002
- Ámbito geográfico: Argentina
- Divisa: ARS
- Costes indirectos: 3.00 %
- Gastos generales: 13.00 %
- Beneficio industrial: 6.00 %
- IVA: 21.00 %

## R Revestimientos

### RS Pisos

#### RSY Reparaciones

**RSY022** m² Consolidación de pavimento cerámico.
Consolidación de pavimento cerámico, en estado de conservación bueno, mediante aplicación de mineralizador de base hidrófuga transpirable como protector de superficie y una mano de cera natural de abeja como tratamiento protector y decorativo. Incluso limpieza, eliminación de incrustaciones mediante la utilización de escalpelo.
Incluye: Limpieza y preparación de la superficie soporte. Aplicación del mineralizador. Aplicación de una mano de acabado.
Criterio de cómputo de proyecto: Superficie medida según documentación gráfica de Proyecto.
Criterio de cómputo de obra: Se medirá la superficie realmente ejecutada según especificaciones de Proyecto.

| Código | Ud | Descripción | Rendimiento | Precio | Importe |
|---|---|---|---|---|---|
| mt08lim090a | kg | Cera natural de abeja, para encerado de suelos. (material) | 0.100 | 94.98 | 9.50 |
| mt27pfj150 | kg | Mineralizador de base hidrófuga transpirable. (material) | 0.150 | 65.52 | 9.83 |
| mt08aaa010a | m³ | Agua. (material) | 0.050 | 19.03 | 0.95 |
| mo020 | h | Oficial albañil especializado en trabajos de mampostería. (mano de obra) | 0.256 | 11912.66 | 3049.64 |
| mo113 | h | Ayudante de albañil especializado en trabajos de mampostería. (mano de obra) | 0.128 | 8579.62 | 1098.19 |
| % | % | Herramientas | 2 % | 4168.11 | 83.36 |
|  |  | Costes directos |  |  | 4251.47 |
