# Tratamiento de acabado superficial de piso de mosaico granítico

- Propiedad del archivo: CYPE INGENIEROS, S.A.
- Formato: FIEBDC-3/2002
- Ámbito geográfico: Argentina
- Divisa: ARS
- Costes indirectos: 3.00 %
- Gastos generales: 13.00 %
- Beneficio industrial: 6.00 %
- IVA: 21.00 %

## R Revestimientos

### RS Pisos

#### RSY Reparaciones

**RSY042** m² Tratamiento de acabado superficial de piso de mosaico granítico.
Reparación de piso de mosaico granítico mediante rebaje con pulidora y muela de 32 a 60 mm de grano. Incluso limpieza.
Incluye: Rebaje. Limpieza.
Criterio de cómputo de proyecto: Superficie medida según documentación gráfica de Proyecto.
Criterio de cómputo de obra: Se medirá la superficie realmente ejecutada según especificaciones de Proyecto.

| Código | Ud | Descripción | Rendimiento | Precio | Importe |
|---|---|---|---|---|---|
| mq08war150 | h | Pulidora para pisos de piedra natural o de mosaico granítico, compuesta por platos giratorios a los que se acoplan una serie de muelas abrasivas, refrigeradas con agua. (maquinaria) | 0.174 | 1193.86 | 207.73 |
| op00lij010 |  | Lijadora-pulidora. | 1.000 | 0.00 | 0.00 |
| mo037 | h | Oficial pulidor de pisos. (mano de obra) | 0.256 | 11912.66 | 3049.64 |
| mo075 | h | Medio oficial pulidor de pisos. (mano de obra) | 0.064 | 8905.02 | 569.92 |
| % | % | Herramientas | 2 % | 3827.29 | 76.55 |
|  |  | Costes directos |  |  | 3903.84 |
