# Formación de encuentro entre el cielorraso continuo de placas de yeso y el paramento vertical

- Propiedad del archivo: CYPE INGENIEROS, S.A.
- Formato: FIEBDC-3/2002
- Ámbito geográfico: Argentina
- Divisa: ARS
- Costes indirectos: 3.00 %
- Gastos generales: 13.00 %
- Beneficio industrial: 6.00 %
- IVA: 21.00 %

## R Revestimientos

### RT Cielorrasos

#### RTA Continuos, de placas de yeso

**RTA022** m Formación de encuentro entre el cielorraso continuo de placas de yeso y el paramento vertical, mediante la fijación al paramento de moldura prefabricada de yeso de 6x6 cm, para apoyo perimetral de las placas; dejando una separación mínima de 5 mm entre las placas y el paramento. Incluso cola para yeso para la fijación de las piezas.
Formación de encuentro entre el cielorraso continuo de placas de yeso y el paramento vertical, mediante la fijación al paramento de moldura prefabricada de yeso de 6x6 cm, para apoyo perimetral de las placas; dejando una separación mínima de 5 mm entre las placas y el paramento. Incluso cola para yeso para la fijación de las piezas.
Incluye: Replanteo y trazado en el paramento. Presentación y corte de las piezas. Humectación de la base de fijación. Extendido de la cola. Colocación y rejuntado de las piezas. Repaso de encuentros entre piezas, esquinas y rincones.
Criterio de cómputo de proyecto: Longitud medida según documentación gráfica de Proyecto.
Criterio de cómputo de obra: Se medirá la longitud realmente ejecutada según especificaciones de Proyecto.

| Código | Ud | Descripción | Rendimiento | Precio | Importe |
|---|---|---|---|---|---|
| mt09eyc030 | kg | Cola para yeso. (material) | 0.150 | 2.80 | 0.42 |
| mt12fre010ag | m | Moldura de yeso, de 6x6 cm, para solución perimetral de cielorraso. (material) | 1.100 | 18.85 | 20.74 |
| mo035 | h | Oficial colocador de cielorrasos continuos con moldura. (mano de obra) | 0.163 | 445.11 | 72.55 |
| mo117 | h | Ayudante colocador de cielorrasos continuos con moldura. (mano de obra) | 0.163 | 319.35 | 52.05 |
| % | % | Herramientas | 2 % | 145.76 | 2.92 |
|  |  | Costes directos |  |  | 148.68 |
