# Cielorraso registrable, situado a una altura mayor o igual a 4 m, de placas de yeso fisurada, con perfilería vista blanca anticorrosiva

- Propiedad del archivo: CYPE INGENIEROS, S.A.
- Formato: FIEBDC-3/2002
- Ámbito geográfico: Argentina
- Costes indirectos: 3.00 %
- Gastos generales: 13.00 %
- Beneficio industrial: 6.00 %
- IVA: 21.00 %

## R Revestimientos

### RT Cielorrasos

#### RTB Registrables, de placas de yeso

**RTB025** m² Cielorraso registrable, situado a una altura mayor o igual a 4 m, de placas de yeso fisurada, con perfilería vista blanca anticorrosiva.
Suministro y montaje de cielorraso registrable, situado a una altura mayor o igual a 4 m, constituido por placas de yeso fisurada, suspendidas de la losa mediante una perfilería vista blanca anticorrosiva, comprendiendo perfiles primarios, secundarios y angulares de remate fijados al techo mediante varillas de acero galvanizado. Incluso parte proporcional de accesorios de fijación, completamente instalado.
Incluye: Replanteo de los ejes de la trama modular. Nivelación y colocación de los perfiles perimetrales. Replanteo de los perfiles principales de la trama. Señalización de los puntos de anclaje a la losa. Nivelación y suspensión de los perfiles principales y secundarios de la trama. Colocación de las placas.
Criterio de cómputo de proyecto: Superficie medida entre paramentos, según documentación gráfica de Proyecto, sin descontar huecos para instalaciones.
Criterio de cómputo de obra: Se medirá la superficie realmente ejecutada según especificaciones de Proyecto, sin descontar huecos para instalaciones.

| Código | Ud | Descripción | Rendimiento | Precio | Importe |
|---|---|---|---|---|---|
| mt12fac020b | Ud | Varilla metálica de acero galvanizado de 6 mm de diámetro. (material) | 1.000 | 0.21 | 0.21 |
| mt12fac030b | m | Perfilería vista blanca anticorrosiva, para techos registrables, incluso parte proporcional de piezas complementarias y especiales. (material) | 4.000 | 1.64 | 6.56 |
| mt12fac060 | Ud | Perfilería angular para remates perimetrales. (material) | 0.600 | 0.40 | 0.24 |
| mt12fac050 | Ud | Accesorios para la instalación de cielorrasos registrables. (material) | 0.200 | 1.04 | 0.21 |
| mt12fpe020a | m² | Placa de yeso, fisurada, apoyada sobre perfilería vista, para techos registrables, 60x60 cm. (material) | 1.030 | 3.22 | 3.32 |
| op00fre010 |  | Fresadora. | 1.000 | 0.00 | 0.00 |
| op00ato010 |  | Atornillador. | 1.000 | 0.00 | 0.00 |
| mo035 | h | Oficial colocador de cielorrasos continuos con moldura. (mano de obra) | 0.310 | 5.15 | 1.60 |
| mo117 | h | Ayudante colocador de cielorrasos continuos con moldura. (mano de obra) | 0.310 | 3.65 | 1.13 |
| % | % | Costos directos complementarios | 2 % | 13.27 | 0.27 |
|  |  | Costes directos |  |  | 13.54 |
