# Cielorraso registrable

- Propiedad del archivo: CYPE INGENIEROS, S.A.
- Formato: FIEBDC-3/2002
- Ámbito geográfico: Argentina
- Divisa: ARS
- Costes indirectos: 3.00 %
- Gastos generales: 13.00 %
- Beneficio industrial: 6.00 %
- IVA: 21.00 %

## R Revestimientos

### RT Cielorrasos

#### RTL Metálicos

**RTL016** m² Cielorraso registrable, situado a una altura menor de 4 m, sistema D427a.es "KNAUF", formado por bandejas de acero galvanizado prelacado, modelo Ras "KNAUF", de superficie lisa, color blanco, de 0,5 mm de espesor, con canto A Enrasado, con perfilería vista.
Suministro y montaje de cielorraso registrable, situado a una altura menor de 4 m, sistema D427a.es "KNAUF", constituido por bandejas de acero galvanizado prelacado, modelo Ras "KNAUF", de superficie lisa, color blanco, de 0,5 mm de espesor, con canto A Enrasado, suspendido de la losa con perfilería vista, con suela de 24 mm de ancho, de acero galvanizado, comprendiendo perfiles primarios, secundarios y angulares de remate, fijados al techo mediante varillas y cuelgues.
Incluye: Replanteo de los ejes de la trama modular. Nivelación y colocación de los perfiles angulares. Replanteo de los perfiles primarios de la trama. Señalización de los puntos de anclaje a la losa. Nivelación y suspensión de los perfiles primarios y secundarios de la trama. Corte de las bandejas. Colocación de las bandejas.
Criterio de cómputo de proyecto: Superficie medida entre paramentos, según documentación gráfica de Proyecto, sin descontar huecos para instalaciones.
Criterio de cómputo de obra: Se medirá la superficie realmente ejecutada según especificaciones de Proyecto, sin descontar huecos para instalaciones.
Criterio de valoración económica: El precio incluye la resolución de encuentros y puntos singulares.

| Código | Ud | Descripción | Rendimiento | Precio | Importe |
|---|---|---|---|---|---|
| mt12pbk010aaaa | m² | Bandeja de acero galvanizado prelacado, modelo Ras "KNAUF", de superficie lisa, color blanco, de 0,5 mm de espesor, con canto A Enrasado, para cielorrasos registrables. (material) | 1.020 | 164.07 | 167.35 |
| mt12pfk060e | m | Perfil primario EASY T - 24/38/3700 mm "KNAUF", color blanco, de acero galvanizado. (material) | 0.840 | 10.76 | 9.04 |
| mt12pfk060y | m | Perfil secundario EASY TG - 24/32/600 mm "KNAUF", color blanco, de acero galvanizado. (material) | 0.840 | 10.76 | 9.04 |
| mt12pfk060A | m | Perfil secundario EASY TG - 24/32/1200 mm "KNAUF", color blanco, de acero galvanizado. (material) | 1.670 | 10.76 | 17.97 |
| mt12pfk050b | m | Perfil angular EASY L - 25/25/3050 mm "KNAUF", color blanco, de acero galvanizado. (material) | 0.700 | 7.80 | 5.46 |
| mt12pek060 | Ud | Pieza de cuelgue rápido Twist "KNAUF", para cielorrasos suspendidos. (material) | 0.840 | 560.43 | 470.76 |
| mt12pek030 | Ud | Varilla de cuelgue "KNAUF" de 100 cm. (material) | 0.840 | 4.70 | 3.95 |
| mt12psg220 | Ud | Fijación compuesta por tarugo y tornillo 5x27. (material) | 0.800 | 0.64 | 0.51 |
| op00ato010 |  | Atornillador. | 1.000 | 0.00 | 0.00 |
| mo015 | h | Oficial colocador de cielorrasos. (mano de obra) | 0.329 | 175.43 | 57.72 |
| mo082 | h | Medio oficial colocador de cielorrasos. (mano de obra) | 0.329 | 124.97 | 41.12 |
| % | % | Herramientas | 2 % | 782.92 | 15.66 |
|  |  | Costes directos |  |  | 798.58 |
