# Cielorraso registrable suspendido, situado a una altura menor de 4 m, formado por paneles ligeros de lana de madera, de 600x600 mm y 20 mm de espesor, con perfilería vista

- Propiedad del archivo: CYPE INGENIEROS, S.A.
- Formato: FIEBDC-3/2002
- Ámbito geográfico: Argentina
- Divisa: ARS
- Costes indirectos: 3.00 %
- Gastos generales: 13.00 %
- Beneficio industrial: 6.00 %
- IVA: 21.00 %

## R Revestimientos

### RT Cielorrasos

#### RTM De madera

**RTM015** m² Cielorraso registrable suspendido, situado a una altura menor de 4 m, formado por paneles ligeros de lana de madera, de 600x600 mm y 20 mm de espesor, con perfilería vista.
Cielorraso registrable, situado a una altura menor de 4 m, constituido por paneles ligeros de lana de madera, de 600x600 mm y 20 mm de espesor, resistencia térmica 0,2777 m²K/W, conductividad térmica 0,072 W/(mK), suspendido de la losa mediante perfilería vista, con suela de 24 mm de ancho, de acero galvanizado, de color blanco, comprendiendo perfiles primarios, secundarios y angulares de remate, fijados al techo mediante varillas y cuelgues.
Incluye: Trazado en los muros del nivel del cielorraso. Nivelación y colocación de los perfiles angulares. Replanteo de los perfiles primarios de la trama. Señalización de los puntos de anclaje a la losa. Nivelación y suspensión de los perfiles primarios y secundarios de la trama. Corte de los paneles. Colocación de los paneles.
Criterio de cómputo de proyecto: Superficie medida entre paramentos, según documentación gráfica de Proyecto, sin descontar huecos para instalaciones.
Criterio de cómputo de obra: Se medirá la superficie realmente ejecutada según especificaciones de Proyecto, sin descontar huecos para instalaciones.
Criterio de valoración económica: El precio incluye la resolución de encuentros y puntos singulares.

| Código | Ud | Descripción | Rendimiento | Precio | Importe |
|---|---|---|---|---|---|
| mt16vkt010ha | m² | Panel ligero de lana de madera, de 600x600 mm y 20 mm de espesor, formado por virutas de madera de 1,5 mm de diámetro aglomeradas con cemento, resistencia térmica 0,2777 m²K/W, conductividad térmica 0,072 W/(mK), densidad 390 kg/m³, factor de resistencia a la difusión del vapor de agua 0,4 y Euroclase B-s1, d0 de reacción al fuego, para aislamiento térmico y acústico y protección frente a incendios, en edificación. (material) | 1.020 | 766.35 | 781.68 |
| mt12fpg040ita | m | Perfil primario T 24 24x33x3700 mm, color blanco, de acero galvanizado. (material) | 1.050 | 5.66 | 5.94 |
| mt12fpg040jpa | m | Perfil secundario T 24 24x33x600 mm, color blanco, de acero galvanizado. (material) | 1.050 | 5.66 | 5.94 |
| mt12fpg040jra | m | Perfil secundario T 24 24x33x1200 mm, color blanco, de acero galvanizado. (material) | 1.050 | 5.66 | 5.94 |
| mt12fpg030hk | m | Perfil angular 24/24/3000 mm, color blanco, de acero galvanizado. (material) | 0.500 | 4.49 | 2.25 |
| mt12psg210a | Ud | Cuelgue para cielorrasos suspendidos. (material) | 0.900 | 7.38 | 6.64 |
| mt12psg210b | Ud | Seguro para la fijación del cuelgue, en cielorrasos suspendidos. (material) | 0.900 | 1.21 | 1.09 |
| mt12psg210c | Ud | Conexión superior para fijar la varilla al cuelgue, en cielorrasos suspendidos. (material) | 0.900 | 9.04 | 8.14 |
| mt12psg190 | Ud | Varilla de cuelgue. (material) | 0.900 | 4.09 | 3.68 |
| mt12psg220 | Ud | Fijación compuesta por tarugo y tornillo 5x27. (material) | 0.900 | 0.59 | 0.53 |
| mo015 | h | Oficial colocador de cielorrasos. (mano de obra) | 0.227 | 450.30 | 102.22 |
| mo082 | h | Medio oficial colocador de cielorrasos. (mano de obra) | 0.227 | 325.08 | 73.79 |
| % | % | Herramientas | 2 % | 997.84 | 19.96 |
|  |  | Costes directos |  |  | 1017.80 |
