# Florón de yeso, de 33,5 cm de diámetro, para decoración de techo o pared

- Propiedad del archivo: CYPE INGENIEROS, S.A.
- Formato: FIEBDC-3/2002
- Ámbito geográfico: Argentina
- Costes indirectos: 3.00 %
- Gastos generales: 13.00 %
- Beneficio industrial: 6.00 %
- IVA: 21.00 %

## R Revestimientos

### RT Cielorrasos

#### RTP Prefabricados de yeso

**RTP200** Ud Florón de yeso, de 33,5 cm de diámetro, para decoración de techo o pared.
Suministro y colocación de florón de yeso, de 33,5 cm de diámetro, para decoración de techo o pared, asentado con cola para yeso. Incluso accesorios de fijación y repaso de juntas.
Incluye: Replanteo de la pieza. Humectación de la base de fijación. Extendido de la cola. Colocación y rejuntado de la pieza.
Criterio de cómputo de proyecto: Número de unidades previstas, según documentación gráfica de Proyecto.
Criterio de cómputo de obra: Se medirá el número de unidades realmente colocadas según especificaciones de Proyecto.

| Código | Ud | Descripción | Rendimiento | Precio | Importe |
|---|---|---|---|---|---|
| mt12rea120aag | Ud | Florón de yeso, de 33,5 cm de diámetro. (material) | 1.000 | 3.83 | 3.83 |
| mt09eyc030 | kg | Cola para yeso. (material) | 0.190 | 0.19 | 0.04 |
| mo035 | h | Oficial colocador de cielorrasos continuos con moldura. (mano de obra) | 0.196 | 5.15 | 1.01 |
| % | % | Costos directos complementarios | 2 % | 4.88 | 0.10 |
|  |  | Costes directos |  |  | 4.98 |
