# Cielorraso registrable, situado a una altura menor de 4 m, formado por lamas de PVC, de 85 mm de ancho, con 15 mm de separación, color madera, con fijación mediante varillas metálicas

- Propiedad del archivo: CYPE INGENIEROS, S.A.
- Formato: FIEBDC-3/2002
- Ámbito geográfico: Argentina
- Costes indirectos: 3.00 %
- Gastos generales: 13.00 %
- Beneficio industrial: 6.00 %
- IVA: 21.00 %

## R Revestimientos

### RT Cielorrasos

#### RTV De PVC

**RTV010** m² Cielorraso registrable, situado a una altura menor de 4 m, formado por lamas de PVC, de 85 mm de ancho, con 15 mm de separación, color madera, con fijación mediante varillas metálicas.
Suministro y montaje de cielorraso registrable, situado a una altura menor de 4 m, constituido por lamas de PVC, de 85 mm de ancho, con 15 mm de separación, color madera, suspendidas de la losa a través de un entramado metálico oculto. Incluso parte proporcional de perfiles de remate, piezas especiales, asentados con tarugos, accesorios de suspensión y fijación, completamente instalado.
Incluye: Replanteo de los ejes principales de suspensión. Fijación en la losa y aplomado de los elementos de sujeción. Alineación y nivelación de los perfiles de remate lateral en todo el contorno. Corte y encaje de las lamas. Formación de huecos para recepción de posibles elementos de anclaje y/o instalaciones.
Criterio de cómputo de proyecto: Superficie medida entre paramentos, según documentación gráfica de Proyecto, sin descontar huecos para instalaciones.
Criterio de cómputo de obra: Se medirá la superficie realmente ejecutada según especificaciones de Proyecto, sin descontar huecos para instalaciones.

| Código | Ud | Descripción | Rendimiento | Precio | Importe |
|---|---|---|---|---|---|
| mt12fpv010d | m | Lama de PVC, horizontal, de 85 mm de ancho, con 15 mm de separación, color madera, para cielorraso registrable con entramado oculto. (material) | 10.000 | 2.79 | 27.90 |
| mt12fpv020d | m | Perfil de unión en H de PVC, color madera, para cielorraso registrable de lamas. (material) | 8.000 | 1.32 | 10.56 |
| mt12fpv020h | m | Perfil de remate perimetral de PVC, color madera, para cielorraso registrable de lamas. (material) | 4.000 | 1.32 | 5.28 |
| mt12fpv030 | m | Soporte de suspensión de techo, de acero galvanizado, para cielorraso registrable de lamas. (material) | 1.500 | 2.43 | 3.65 |
| mt12fac020a | Ud | Varilla metálica de acero galvanizado de 3 mm de diámetro. (material) | 3.500 | 0.18 | 0.63 |
| mt12fac021 | kg | Alambre de acero galvanizado de 0,7 mm de diámetro. (material) | 0.100 | 0.73 | 0.07 |
| op00fre010 |  | Fresadora. | 1.000 | 0.00 | 0.00 |
| op00tal010 |  | Taladro. | 1.000 | 0.00 | 0.00 |
| mo015 | h | Oficial colocador de cielorrasos. (mano de obra) | 0.269 | 5.33 | 1.43 |
| mo082 | h | Medio oficial colocador de cielorrasos. (mano de obra) | 0.269 | 3.80 | 1.02 |
| % | % | Costos directos complementarios | 2 % | 50.54 | 1.01 |
|  |  | Costes directos |  |  | 51.55 |
