# Placa para mesada

- Propiedad del archivo: CYPE INGENIEROS, S.A.
- Formato: FIEBDC-3/2002
- Ámbito geográfico: Argentina
- Divisa: ARS
- Costes indirectos: 3.00 %
- Gastos generales: 13.00 %
- Beneficio industrial: 6.00 %
- IVA: 21.00 %

## S Señalización y equipamiento

### SC Cocinas/galerías

#### SCE Electrodomésticos

**SCE030** Ud Placa para mesada.
Placa vitrocerámica, de 300 mm de ancho, 55 mm de altura y 520 mm de profundidad, color negro, 2 zonas y potencia 2900 W.
Incluye: Replanteo. Colocación del aparato. Sellado de juntas. Conexión a la red eléctrica. Comprobación de su correcto funcionamiento.
Criterio de cómputo de proyecto: Número de unidades previstas, según documentación gráfica de Proyecto.
Criterio de cómputo de obra: Se medirá el número de unidades realmente colocadas según especificaciones de Proyecto.

| Código | Ud | Descripción | Rendimiento | Precio | Importe |
|---|---|---|---|---|---|
| mt32pvs010fa | Ud | Placa vitrocerámica, de 300 mm de ancho, 55 mm de altura y 520 mm de profundidad, color negro, 2 zonas y potencia 2900 W. (material) | 1.000 | 2430.22 | 2430.22 |
| mo003 | h | Oficial electricista. (mano de obra) | 0.597 | 12241.03 | 7307.89 |
| % | % | Herramientas | 2 % | 9738.11 | 194.76 |
|  |  | Costes directos |  |  | 9932.87 |
