# Placa de cocción mixta serie Normal para mesada, convencional

- Propiedad del archivo: CYPE INGENIEROS, S.A.
- Formato: FIEBDC-3/2002
- Ámbito geográfico: Argentina
- Divisa: ARS
- Costes indirectos: 3.00 %
- Gastos generales: 13.00 %
- Beneficio industrial: 6.00 %
- IVA: 21.00 %

## S Señalización y equipamiento

### SC Cocinas/galerías

#### SCE Electrodomésticos

**SCE030** Ud Placa de cocción mixta serie Normal para mesada, convencional.
Placa de cocción mixta serie Normal para mesada, convencional. Incluso sellado de la junta perimetral con la mesada. Totalmente montada, instalada, conexionada y comprobada.
Incluye: Replanteo mediante plantilla. Fijación en paramento mediante elementos de anclaje. Colocación del aparato. Sellado de juntas. Conexión a la red eléctrica.
Criterio de cómputo de proyecto: Número de unidades previstas, según documentación gráfica de Proyecto.
Criterio de cómputo de obra: Se medirá el número de unidades realmente colocadas según especificaciones de Proyecto.

| Código | Ud | Descripción | Rendimiento | Precio | Importe |
|---|---|---|---|---|---|
| mt32pxs010b | Ud | Placa de cocción a gas (butano/propano o natural) y electricidad, convencional. (material) | 1.000 | 1275.29 | 1275.29 |
| mt32war010 | kg | Sellador elástico de poliuretano monocomponente para juntas. (material) | 0.200 | 90.73 | 18.15 |
| mo003 | h | Oficial electricista. (mano de obra) | 0.837 | 457.60 | 383.01 |
| mo102 | h | Medio oficial electricista. (mano de obra) | 0.837 | 331.20 | 277.21 |
| % | % | Herramientas | 2 % | 1953.66 | 39.07 |
|  |  | Costes directos |  |  | 1992.73 |
