# Placa de cocción a gas serie Cristal para mesada, con superficie de vidrio templado

- Propiedad del archivo: CYPE INGENIEROS, S.A.
- Formato: FIEBDC-3/2002
- Ámbito geográfico: Argentina
- Divisa: ARS
- Costes indirectos: 3.00 %
- Gastos generales: 13.00 %
- Beneficio industrial: 6.00 %
- IVA: 21.00 %

## S Señalización y equipamiento

### SC Cocinas/galerías

#### SCE Electrodomésticos

**SCE030** Ud Placa de cocción a gas serie Cristal para mesada, con superficie de vidrio templado.
Placa de cocción a gas serie Cristal para mesada, con superficie de vidrio templado. Incluso sellado de la junta perimetral con la mesada. Totalmente montada, instalada, conexionada y comprobada.
Incluye: Replanteo mediante plantilla. Fijación en paramento mediante elementos de anclaje. Colocación del aparato. Sellado de juntas. Conexión a la red eléctrica.
Criterio de cómputo de proyecto: Número de unidades previstas, según documentación gráfica de Proyecto.
Criterio de cómputo de obra: Se medirá el número de unidades realmente colocadas según especificaciones de Proyecto.

| Código | Ud | Descripción | Rendimiento | Precio | Importe |
|---|---|---|---|---|---|
| mt32pgs015a | Ud | Placa de cocción a gas (butano/propano o natural), con superficie de vidrio templado. (material) | 1.000 | 1752.61 | 1752.61 |
| mt32war010 | kg | Sellador elástico de poliuretano monocomponente para juntas. (material) | 0.200 | 90.73 | 18.15 |
| mo003 | h | Oficial electricista. (mano de obra) | 0.837 | 457.60 | 383.01 |
| mo102 | h | Medio oficial electricista. (mano de obra) | 0.837 | 331.20 | 277.21 |
| % | % | Herramientas | 2 % | 2430.98 | 48.62 |
|  |  | Costes directos |  |  | 2479.60 |
