# Grifería temporizada, instalación vista formada por fluxor para inodoro, de latón cromado y elementos de conexión

- Propiedad del archivo: CYPE INGENIEROS, S.A.
- Formato: FIEBDC-3/2002
- Ámbito geográfico: Argentina
- Divisa: ARS
- Costes indirectos: 3.00 %
- Gastos generales: 13.00 %
- Beneficio industrial: 6.00 %
- IVA: 21.00 %

## S Señalización y equipamiento

### SG Griferías

#### SGI Para inodoros

**SGI010** Ud Grifería temporizada, instalación vista formada por fluxor para inodoro, de latón cromado y elementos de conexión.
Grifería temporizada, instalación vista formada por fluxor para inodoro, de latón cromado, con tiempo de flujo de 7 segundos, caudal de 1,5 l/s, conexión macho para la entrada de agua de 3/4". Incluso elementos de conexión. Totalmente instalada, conexionada, probada y en funcionamiento.
Incluye: Replanteo. Colocación del fluxor. Conexionado.
Criterio de cómputo de proyecto: Número de unidades previstas, según documentación gráfica de Proyecto.
Criterio de cómputo de obra: Se medirá el número de unidades realmente colocadas según especificaciones de Proyecto.

| Código | Ud | Descripción | Rendimiento | Precio | Importe |
|---|---|---|---|---|---|
| mt31gmp400aa | Ud | Fluxor para inodoro, de latón cromado, con tiempo de flujo de 7 segundos, caudal de 1,5 l/s, conexión macho para la entrada de agua de 3/4"; incluso elementos de conexión. (material) | 1.000 | 4323.00 | 4323.00 |
| mt31gmp500a | Ud | Caño de descarga de 520x200 mm y 28 mm de diámetro. (material) | 1.000 | 1745.58 | 1745.58 |
| mt37www010 | Ud | Material auxiliar para instalaciones de plomería. (material) | 1.000 | 13.01 | 13.01 |
| mo008 | h | Oficial plomero. (mano de obra) | 0.612 | 457.60 | 280.05 |
| % | % | Herramientas | 2 % | 6361.64 | 127.23 |
|  |  | Costes directos |  |  | 6488.87 |
