# Grifería temporizada, instalación empotrada formada por fluxor para inodoro, de latón cromado y elementos de conexión y una llave de paso

- Propiedad del archivo: CYPE INGENIEROS, S.A.
- Formato: FIEBDC-3/2002
- Ámbito geográfico: Argentina
- Divisa: ARS
- Costes indirectos: 3.00 %
- Gastos generales: 13.00 %
- Beneficio industrial: 6.00 %
- IVA: 21.00 %

## S Señalización y equipamiento

### SG Griferías

#### SGI Para inodoros

**SGI010** Ud Grifería temporizada, instalación empotrada formada por fluxor para inodoro, de latón cromado y elementos de conexión y una llave de paso.
Grifería temporizada, instalación empotrada formada por fluxor para inodoro, de latón cromado, caudal de 1,2 l/s, para colocación empotrada. Incluso elementos de conexión y una llave de paso. Totalmente instalada, conexionada, probada y en funcionamiento.
Incluye: Replanteo. Colocación del fluxor. Conexionado.
Criterio de cómputo de proyecto: Número de unidades previstas, según documentación gráfica de Proyecto.
Criterio de cómputo de obra: Se medirá el número de unidades realmente colocadas según especificaciones de Proyecto.

| Código | Ud | Descripción | Rendimiento | Precio | Importe |
|---|---|---|---|---|---|
| mt31gmp410aa | Ud | Fluxor para inodoro, de latón cromado, caudal de 1,2 l/s, para colocación empotrada; incluso elementos de conexión y una llave de paso. (material) | 1.000 | 12475.16 | 12475.16 |
| mt37www010 | Ud | Material auxiliar para instalaciones de plomería. (material) | 1.000 | 13.01 | 13.01 |
| mo008 | h | Oficial plomero. (mano de obra) | 0.612 | 457.60 | 280.05 |
| % | % | Herramientas | 2 % | 12768.22 | 255.36 |
|  |  | Costes directos |  |  | 13023.58 |
