# Equipamiento deportivo para pista de frontón

- Propiedad del archivo: CYPE INGENIEROS, S.A.
- Formato: FIEBDC-3/2002
- Ámbito geográfico: Argentina
- Costes indirectos: 3.00 %
- Gastos generales: 13.00 %
- Beneficio industrial: 6.00 %
- IVA: 21.00 %

## U Urbanización interior del lote

### UD Pistas deportivas

#### UDE Equipamientos

**UDE010** Ud Equipamiento deportivo para pista de frontón.
Suministro y colocación de equipamiento deportivo para pista de frontón, formado por línea de falta formada por pletina metálica y accesorios reglamentarios, según normativa federativa. Totalmente montado.
Incluye: Replanteo. Colocación del equipamiento.
Criterio de cómputo de proyecto: Número de unidades previstas, según documentación gráfica de Proyecto.
Criterio de cómputo de obra: Se medirá el número de unidades realmente ejecutadas según especificaciones de Proyecto.

| Código | Ud | Descripción | Rendimiento | Precio | Importe |
|---|---|---|---|---|---|
| mt47ede010c | Ud | Equipamiento deportivo para pista de frontón, compuesto de línea de falta con pletina metálica y accesorios reglamentarios, según normativa federativa. (material) | 2.000 | 160.22 | 320.44 |
| mo040 | h | Oficial albañil especializado en trabajos de mampostería de obra civil. (mano de obra) | 1.147 | 8.24 | 9.45 |
| mo085 | h | Medio oficial albañil especializado en trabajos de mampostería de obra civil. (mano de obra) | 1.147 | 5.78 | 6.63 |
| % | % | Costos directos complementarios | 2 % | 336.52 | 6.73 |
|  |  | Costes directos |  |  | 343.25 |
