# Cámara de inspección de conexión eléctrica

- Propiedad del archivo: CYPE INGENIEROS, S.A.
- Formato: FIEBDC-3/2002
- Ámbito geográfico: Argentina
- Costes indirectos: 3.00 %
- Gastos generales: 13.00 %
- Beneficio industrial: 6.00 %
- IVA: 21.00 %

## U Urbanización interior del lote

### UI Iluminación exterior

#### UIA Cámaras de inspección

**UIA010** Ud Cámara de inspección de conexión eléctrica, prefabricada de hormigón, sin fondo, registrable, de 30x30x30 cm de medidas interiores, con marco de chapa galvanizada y tapa de hormigón armado aligerado, de 39,5x38,5 cm.
Suministro y montaje de cámara de inspección de conexión eléctrica, prefabricada de hormigón, sin fondo, registrable, de 30x30x30 cm de medidas interiores, con paredes rebajadas para la entrada de caños, capaz de soportar una carga de 400 kN, con marco de chapa galvanizada y tapa de hormigón armado aligerado, de 39,5x38,5 cm, para cámara de inspección de conexión eléctrica, capaz de soportar una carga de 125 kN. Incluso excavación mecánica y relleno del trasdós con material granular, conexiones de caños y remates. Completamente terminada.
Incluye: Replanteo de la cámara de inspección. Excavación con medios mecánicos. Eliminación de las tierras sueltas del fondo de la excavación. Colocación de la cámara de inspección prefabricada. Formación de agujeros para conexionado de caños. Empalme de los caños a la cámara de inspección. Colocación de la tapa y los accesorios. Relleno del trasdós.
Criterio de cómputo de proyecto: Número de unidades previstas, según documentación gráfica de Proyecto.
Criterio de cómputo de obra: Se medirá el número de unidades realmente ejecutadas según especificaciones de Proyecto.

| Código | Ud | Descripción | Rendimiento | Precio | Importe |
|---|---|---|---|---|---|
| mt35arg100a | Ud | Cámara de inspección de conexión eléctrica, prefabricada de hormigón, sin fondo, registrable, de 30x30x30 cm de medidas interiores, con paredes rebajadas para la entrada de caños, capaz de soportar una carga de 400 kN. (material) | 1.000 | 5.37 | 5.37 |
| mt35arg105a | Ud | Marco de chapa galvanizada y tapa de hormigón armado aligerado, de 39,5x38,5 cm, para cámara de inspección de conexión eléctrica, capaz de soportar una carga de 125 kN. (material) | 1.000 | 13.49 | 13.49 |
| mt01arr010a | t | Grava de cantera, de 19 a 25 mm de diámetro. (material) | 0.290 | 2.54 | 0.74 |
| mq01ret020b | h | Retrocargadora sobre neumáticos, de 70 kW. (maquinaria) | 0.025 | 14.64 | 0.37 |
| mo041 | h | Oficial albañil especializado en trabajos de mampostería de obra civil. (mano de obra) | 0.576 | 2.95 | 1.70 |
| mo087 | h | Medio oficial albañil especializado en trabajos de mampostería de obra civil. (mano de obra) | 0.612 | 2.17 | 1.33 |
| % | % | Herramientas | 2 % | 23.00 | 0.46 |
|  |  | Costes directos |  |  | 23.46 |
