# Despedregado del terreno compacto, con medios mecánicos, mediante tractor agrícola equipado con despedregador con tolva

- Propiedad del archivo: CYPE INGENIEROS, S.A.
- Formato: FIEBDC-3/2002
- Ámbito geográfico: Argentina
- Divisa: ARS
- Costes indirectos: 3.00 %
- Gastos generales: 13.00 %
- Beneficio industrial: 6.00 %
- IVA: 21.00 %

## U Urbanización interior del lote

### UJ Jardinería

#### UJA Acondicionamiento del terreno

**UJA030** m² Despedregado del terreno compacto, con medios mecánicos, mediante tractor agrícola equipado con despedregador con tolva.
Despedregado del terreno compacto, con medios mecánicos, mediante tractor agrícola equipado con despedregador con tolva.
Incluye: Recogida de piedras. Carga de las piedras sobre camión o contenedor.
Criterio de cómputo de proyecto: Superficie medida en proyección horizontal, según documentación gráfica de Proyecto.
Criterio de cómputo de obra: Se medirá, en proyección horizontal, la superficie realmente ejecutada según especificaciones de Proyecto.
Criterio de valoración económica: El precio no incluye el transporte.

| Código | Ud | Descripción | Rendimiento | Precio | Importe |
|---|---|---|---|---|---|
| mq09tra030 | h | Tractor agrícola, de 44 kW de potencia, equipado con despedregador con tolva, de 1,6 a 2,6 m de ancho de trabajo. (maquinaria) | 0.009 | 966.63 | 8.70 |
| % | % | Herramientas | 2 % | 8.70 | 0.17 |
|  |  | Costes directos |  |  | 8.87 |
