# Proyector de luz multicolor, de plástico, de color blanco, de 6 W de potencia, 72 led, alimentación a 12 Vcc, protección IP675, para pileta prefabricada

- Propiedad del archivo: CYPE INGENIEROS, S.A.
- Formato: FIEBDC-3/2002
- Ámbito geográfico: Argentina
- Divisa: ARS
- Costes indirectos: 3.00 %
- Gastos generales: 13.00 %
- Beneficio industrial: 6.00 %
- IVA: 21.00 %

## U Urbanización interior del lote

### UP Piletas

#### UPI Iluminación

**UPI021** Ud Proyector de luz multicolor, de plástico, de color blanco, de 6 W de potencia, 72 led, alimentación a 12 Vcc, protección IP675, para pileta prefabricada.
Proyector de luz multicolor, de plástico, de color blanco, de 6 W de potencia, 72 led, alimentación a 12 Vcc, protección IP675, para pileta prefabricada, con fijación mediante cruz, tarugos y tornillos. Incluso accesorios, sujeciones y material auxiliar. Totalmente montado, conexionado y comprobado.
Incluye: Replanteo. Montaje y fijación. Conexionado.
Criterio de cómputo de proyecto: Número de unidades previstas, según documentación gráfica de Proyecto.
Criterio de cómputo de obra: Se medirá el número de unidades realmente ejecutadas según especificaciones de Proyecto.

| Código | Ud | Descripción | Rendimiento | Precio | Importe |
|---|---|---|---|---|---|
| mt47pil030i | Ud | Proyector de luz multicolor, de plástico, de color blanco, de 6 W de potencia, 72 led, alimentación a 12 Vcc, protección IP675, para pileta prefabricada, con fijación mediante cruz, tarugos y tornillos. (material) | 1.000 | 1335.39 | 1335.39 |
| mt34www011 | Ud | Material auxiliar para instalación de aparatos de iluminación. (material) | 1.000 | 60.89 | 60.89 |
| mo003 | h | Oficial electricista. (mano de obra) | 0.485 | 457.60 | 221.94 |
| mo102 | h | Medio oficial electricista. (mano de obra) | 0.485 | 331.20 | 160.63 |
| % | % | Herramientas | 2 % | 1778.85 | 35.58 |
|  |  | Costes directos |  |  | 1814.43 |
