# Boca de riego

- Propiedad del archivo: CYPE INGENIEROS, S.A.
- Formato: FIEBDC-3/2002
- Ámbito geográfico: Argentina
- Divisa: ARS
- Costes indirectos: 3.00 %
- Gastos generales: 13.00 %
- Beneficio industrial: 6.00 %
- IVA: 21.00 %

## U Urbanización interior del lote

### UR Riego

#### URE Equipos

**URE010** Ud Boca de riego.
Boca de riego, formada por cuerpo y tapa de fundición con cerradura con llave encastrable, brida de entrada, llave de corte y racor de salida roscado macho de latón de 1 1/2" de diámetro, enterrada. Incluso accesorios de conexión a la cañería de abastecimiento y distribución.
Incluye: Instalación en el terreno y conexión hidráulica a la cañería de abastecimiento y distribución. Relleno de la zanja. Limpieza hidráulica de la unidad.
Criterio de cómputo de proyecto: Número de unidades previstas, según documentación gráfica de Proyecto.
Criterio de cómputo de obra: Se medirá el número de unidades realmente ejecutadas según especificaciones de Proyecto.

| Código | Ud | Descripción | Rendimiento | Precio | Importe |
|---|---|---|---|---|---|
| mt48wwg100a | Ud | Boca de riego, formada por cuerpo y tapa de fundición con cerradura con llave encastrable, brida de entrada, llave de corte y racor de salida roscado macho de latón de 1 1/2" de diámetro. (material) | 1.000 | 2230.33 | 2230.33 |
| mt37tpj023fe | Ud | Collarín de toma de PP con cuatro tornillos, para caño de 63 mm de diámetro exterior, con toma para conexión roscada de 1 1/2" de diámetro, PN=16 atm, con juntas elásticas de EPDM, según ISO 15874-3. (material) | 1.000 | 88.67 | 88.67 |
| mt37tpa030da | m | Caño de polietileno PE 40 de color negro con bandas de color azul, de 40 mm de diámetro exterior y 5,5 mm de espesor, PN=10 atm. (material) | 1.000 | 64.46 | 64.46 |
| mo008 | h | Oficial plomero. (mano de obra) | 0.352 | 33423.53 | 11765.08 |
| mo107 | h | Medio oficial plomero. (mano de obra) | 0.352 | 24268.44 | 8542.49 |
| % | % | Herramientas | 2 % | 22691.03 | 453.82 |
|  |  | Costes directos |  |  | 23144.85 |
