# Inundador

- Propiedad del archivo: CYPE INGENIEROS, S.A.
- Formato: FIEBDC-3/2002
- Ámbito geográfico: Argentina
- Divisa: ARS
- Costes indirectos: 3.00 %
- Gastos generales: 13.00 %
- Beneficio industrial: 6.00 %
- IVA: 21.00 %

## U Urbanización interior del lote

### UR Riego

#### URE Equipos

**URE030** Ud Inundador.
Inundador aéreo, de 1/2" de diámetro, formado por tobera inundadora, de latón, adaptador de tobera y caño de acero galvanizado. Incluso accesorios de conexión a la cañería de abastecimiento y distribución.
Incluye: Instalación en el terreno y conexión hidráulica a la cañería de abastecimiento y distribución. Limpieza hidráulica de la unidad. Ajuste del caudal de agua.
Criterio de cómputo de proyecto: Número de unidades previstas, según documentación gráfica de Proyecto.
Criterio de cómputo de obra: Se medirá el número de unidades realmente ejecutadas según especificaciones de Proyecto.

| Código | Ud | Descripción | Rendimiento | Precio | Importe |
|---|---|---|---|---|---|
| mt48wwg210a | Ud | Caño de acero galvanizado, de 1 m de longitud, conexión de 1/2" de diámetro. (material) | 1.000 | 112.25 | 112.25 |
| mt48wwg220a | Ud | Adaptador para tobera, de ABS, conexión de 1/2" de diámetro. (material) | 1.000 | 32.17 | 32.17 |
| mt48inu010a | Ud | Tobera inundadora, de latón, conexión de 1/2" de diámetro. (material) | 1.000 | 63.25 | 63.25 |
| mt37tpj023ca | Ud | Collarín de toma de PP con dos tornillos, para caño de 32 mm de diámetro exterior, con toma para conexión roscada de 1/2" de diámetro, PN=16 atm, con juntas elásticas de EPDM, según ISO 15874-3. (material) | 1.000 | 40.97 | 40.97 |
| mo008 | h | Oficial plomero. (mano de obra) | 0.117 | 33423.53 | 3910.55 |
| mo107 | h | Medio oficial plomero. (mano de obra) | 0.117 | 24268.44 | 2839.41 |
| % | % | Herramientas | 2 % | 6998.60 | 139.97 |
|  |  | Costes directos |  |  | 7138.57 |
