# Estación depuradora de aguas grises domésticas de baja contaminación, con capacidad para 60 usuarios (H.E.)

- Propiedad del archivo: CYPE INGENIEROS, S.A.
- Formato: FIEBDC-3/2002
- Ámbito geográfico: Argentina
- Costes indirectos: 0.03 %
- Gastos generales: 13.00 %
- Beneficio industrial: 6.00 %
- IVA: 21.00 %

## U Urbanización interior del lote

### US Depuración de aguas

#### USE Estaciones depuradoras

**USE020** Ud Estación depuradora de aguas grises domésticas de baja contaminación, con capacidad para 60 usuarios (H.E.).
Suministro e instalación de estación depuradora de aguas grises domésticas de baja contaminación, con capacidad para 60 usuarios (H.E.), compuesta de filtro de polietileno para gruesos, dos bombas de filtrado y lavado a contracorriente, filtro dual automático de alto rendimiento, electroválvula, dos depósitos de poliéster de sección rectangular de 2 m³ cada uno, bomba de oxigenación, depósito de polietileno con bomba para dosificación de cloro, depósito de polietileno con bomba para dosificación de colorante, válvulas, interruptores de nivel, rebosadero con cañería de desagüe, tablero eléctrico y bancada. Incluso parte proporcional de caños entre los distintos elementos y accesorios, cañería de desagüe y grifo para vaciado. Totalmente montada, conexionada y probada, sin incluir el grupo de presión ni el vaso de expansión.
Incluye: Replanteo. Colocación y fijación de la estación depuradora de aguas grises. Colocación y fijación de cañerías y accesorios. Realización de pruebas de servicio.
Criterio de cómputo de proyecto: Número de unidades previstas, según documentación gráfica de Proyecto.
Criterio de medición de obra: Se medirá el número de unidades realmente ejecutadas según especificaciones de Proyecto.

| Código | Ud | Descripción | Rendimiento | Precio | Importe |
|---|---|---|---|---|---|
| mt46feb010gd | Ud | Estación depuradora de aguas grises domésticas de baja contaminación, con capacidad para 60 usuarios (H.E.), compuesta de filtro de polietileno para gruesos, dos bombas de filtrado y lavado a contracorriente, filtro dual automático de alto rendimiento, electroválvula, dos depósitos de poliéster de sección rectangular de 2 m³ cada uno, bomba de oxigenación, depósito de polietileno con bomba para dosificación de cloro, depósito de polietileno con bomba para dosificación de colorante, válvulas, interruptores de nivel, rebosadero con cañería de desagüe, tablero eléctrico y bancada. (material) | 1.000 | 21322.00 | 21322.00 |
| mq04cag010a | h | Camión con grúa de hasta 6 t. (maquinaria) | 0.681 | 45.01 | 30.65 |
| mo007 | h | Oficial plomero. (mano de obra) | 4.982 | 10.19 | 50.77 |
| mo100 | h | Ayudante plomero. (mano de obra) | 4.982 | 6.91 | 34.43 |
| % | % | Costos directos complementarios | 4 % | 21437.85 | 857.51 |
|  |  | Costes directos |  |  | 22295.36 |
