# Puerta de interior de 1x2 m constituida por malla de simple torsión con acabado galvanizado en caliente de 12 mm de paso de malla y 1,1 mm de diámetro

- Propiedad del archivo: CYPE INGENIEROS, S.A.
- Formato: FIEBDC-3/2002
- Ámbito geográfico: Argentina
- Costes indirectos: 3.00 %
- Gastos generales: 13.00 %
- Beneficio industrial: 6.00 %
- IVA: 21.00 %

## U Urbanización interior del lote

### UV Cerramientos exteriores

#### UVP Puertas

**UVP020** Ud Puerta de interior de 1x2 m constituida por malla de simple torsión con acabado galvanizado en caliente de 12 mm de paso de malla y 1,1 mm de diámetro.
Suministro y colocación de puerta de interior de 1x2 m, situada en cerramiento, constituida por malla de simple torsión con acabado galvanizado en caliente de 12 mm de paso de malla y 1,1 mm de diámetro y postes de caño de acero galvanizado por inmersión. Incluso parte proporcional de replanteo, apertura de huecos, relleno de hormigón H-20, clase de exposición ambiental A1, tamaño máximo del agregado 19,0 mm, consistencia muy plástica para recibido de los postes, colocación de la malla y accesorios de montaje y tesado del conjunto. Totalmente montada.
Incluye: Replanteo de alineaciones y niveles. Marcado de la situación de los postes. Apertura de huecos para colocación de los postes. Colocación de los postes. Colado del hormigón. Colocación de la malla y atirantado del conjunto.
Criterio de cómputo de proyecto: Número de unidades previstas, según documentación gráfica de Proyecto.
Criterio de cómputo de obra: Se medirá el número de unidades realmente ejecutadas según especificaciones de Proyecto.

| Código | Ud | Descripción | Rendimiento | Precio | Importe |
|---|---|---|---|---|---|
| mt10hmf080Fe | m³ | Hormigón masivo H-20, clase de exposición ambiental A1, tamaño máximo del agregado 19 mm, consistencia muy plástica, elaborado, según CIRSOC 201 2005. (material) | 0.100 | 77.19 | 7.72 |
| mt52vst040 | Ud | Puerta de interior constituida por marcos de caño metálico de 40x20x1,5 mm y 30x15x1,5 mm, y bastidor de caño de 40x40x1,5 mm con pletina de 40x4 mm para sujeción de malla de simple torsión. (material) | 1.000 | 30.70 | 30.70 |
| mt52vst010ca | m² | Malla de simple torsión, de 12 mm de paso de malla y 1,1 mm de diámetro, acabado galvanizado. (material) | 2.050 | 0.37 | 0.76 |
| au00auh040 |  | Vibrador de hormigón, eléctrico. | 1.000 | 0.00 | 0.00 |
| mo041 | h | Oficial albañil especializado en trabajos de mampostería de obra civil. (mano de obra) | 0.236 | 2.95 | 0.70 |
| mo087 | h | Medio oficial albañil especializado en trabajos de mampostería de obra civil. (mano de obra) | 0.236 | 2.17 | 0.51 |
| mo018 | h | Oficial herrero. (mano de obra) | 0.827 | 3.00 | 2.48 |
| mo059 | h | Medio oficial herrero. (mano de obra) | 0.827 | 2.18 | 1.80 |
| % | % | Herramientas | 2 % | 44.67 | 0.89 |
|  |  | Costes directos |  |  | 45.56 |
