# Estabilización mecánica de explanada

- Propiedad del archivo: CYPE INGENIEROS, S.A.
- Formato: FIEBDC-3/2002
- Ámbito geográfico: Argentina
- Costes indirectos: 0.03 %
- Gastos generales: 13.00 %
- Beneficio industrial: 6.00 %
- IVA: 21.00 %

## U Urbanización interior del lote

### UX Veredas y pavimentos

#### UXE Explanadas, caminos y senderos

**UXE010** m³ Estabilización mecánica de explanada, con material de aportación de 35 a 45 cm de espesor, y compactación del material hasta alcanzar una densidad seca no inferior al 100% de la máxima obtenida en el ensayo Proctor Modificado.
Estabilización de explanada, mediante el extendido en tongadas de material de aportación, y posterior compactación con equipo mecánico, hasta alcanzar un espesor de 35 a 45 cm y una densidad seca no inferior al 100% de la máxima obtenida en el ensayo Proctor Modificado, (ensayo no incluido en este precio). Incluso aporte de material de aportación, carga, transporte y descarga a pie de tajo del material y humectación del mismo.
Incluye: Replanteo general y fijación de los puntos y niveles de referencia. Trazado de los bordes de la base del terraplén. Preparación de la superficie de apoyo. Carga, transporte y extendido por tongadas de espesor uniforme. Humectación o desecación de cada tongada. Compactación por tongadas. Escarificado, refino, reperfilado y formación de pendientes. Carga a camión.
Criterio de cómputo de proyecto: Volumen medido sobre los perfiles de los planos topográficos de Proyecto, que definen el movimiento de tierras a realizar en obra.
Criterio de medición de obra: Se medirá el volumen de relleno sobre los perfiles transversales del terreno realmente ejecutados, compactados y terminados según especificaciones de Proyecto.

| Código | Ud | Descripción | Rendimiento | Precio | Importe |
|---|---|---|---|---|---|
| mt01art030d | m³ | Material de aportación, para formación de terraplenes. (material) | 1.000 | 5.66 | 5.66 |
| mq01pan010b | h | Pala cargadora sobre neumáticos de 85 CV/1,2 m³. (maquinaria) | 0.034 | 39.68 | 1.35 |
| mq04cab010b | h | Camión basculante de 10 t de carga, de 200 CV. (maquinaria) | 0.052 | 30.00 | 1.56 |
| mq01mot010a | h | Motoniveladora de 135 CV. (maquinaria) | 0.020 | 61.70 | 1.23 |
| mq02rov010c | h | Compactador monocilíndrico vibrante autopropulsado, de 15 t, de 170,95 CV. (maquinaria) | 0.061 | 58.62 | 3.58 |
| mq02cia020j | h | Camión cisterna, de 8 m³ de capacidad. (maquinaria) | 0.023 | 36.48 | 0.84 |
| mo083 | h | Ayudante albañil de obra civil. (mano de obra) | 0.094 | 6.92 | 0.65 |
| % | % | Costos directos complementarios | 2 % | 14.87 | 0.30 |
|  |  | Costes directos |  |  | 15.17 |
