# Dispositivo de anclaje para empotrar en techo

- Propiedad del archivo: CYPE INGENIEROS, S.A.
- Formato: FIEBDC-3/2002
- Ámbito geográfico: Argentina
- Divisa: ARS
- Costes indirectos: 3.00 %
- Gastos generales: 13.00 %
- Beneficio industrial: 6.00 %
- IVA: 21.00 %

## Y Seguridad y salud

### YC Sistemas de protección colectiva

#### YCL Líneas y dispositivos de anclaje

**YCL210** Ud Dispositivo de anclaje para empotrar en techo, de 850 mm de longitud, formado por cinta de poliéster; 1 gaza en un extremo y 1 argolla en el otro extremo, fijado, por el extremo de la gaza y antes del colado, a una barra nervurada de acero ADN 420 S embebida en la vigueta de la estructura de hormigón armado, de 10 mm de diámetro mínimo y 300 mm de longitud mínima, para asegurar a un operario.
Dispositivo de anclaje para empotrar en techo, de 850 mm de longitud, formado por cinta de poliéster; 1 gaza en un extremo y 1 argolla en el otro extremo, fijado, por el extremo de la gaza y antes del colado, a una barra nervurada de acero ADN 420 S embebida en la vigueta de la estructura de hormigón armado, de 10 mm de diámetro mínimo y 300 mm de longitud mínima, para asegurar a un operario.
Criterio de cómputo de proyecto: Número de unidades previstas, según Estudio o Estudio Básico de Seguridad y Salud.
Criterio de cómputo de obra: Se medirá el número de unidades realmente colocadas según especificaciones de Estudio o Estudio Básico de Seguridad y Salud.

| Código | Ud | Descripción | Rendimiento | Precio | Importe |
|---|---|---|---|---|---|
| mt50spd010ja | Ud | Dispositivo de anclaje para empotrar en techo, de 850 mm de longitud, formado por cinta de poliéster; 1 gaza en un extremo y 1 argolla en el otro extremo, clase A1, fijado, por el extremo de la gaza y antes del colado, a una barra nervurada de acero ADN 420 S embebida en la vigueta de la estructura de hormigón armado, de 10 mm de diámetro mínimo y 300 mm de longitud mínima. (material) | 1.000 | 31.76 | 31.76 |
| mt07aco090d | kg | Acero en barras nervuradas, ADN 420 S, de varios diámetros, según IRAM-IAS U 500-207. (material) | 0.100 | 22.73 | 2.27 |
| mo120 | h | Peón Seguridad y Salud. (mano de obra) | 0.125 | 319.35 | 39.92 |
| % | % | Herramientas | 2 % | 73.95 | 1.48 |
|  |  | Costes directos |  |  | 75.43 |
