# Dispositivo de anclaje para fijación mecánica a paramento horizontal o vertical de hormigón armado

- Propiedad del archivo: CYPE INGENIEROS, S.A.
- Formato: FIEBDC-3/2002
- Ámbito geográfico: Argentina
- Costes indirectos: 3.00 %
- Gastos generales: 13.00 %
- Beneficio industrial: 6.00 %
- IVA: 21.00 %

## Y Seguridad y salud

### YC Sistemas de protección colectiva

#### YCL Líneas y dispositivos de anclaje

**YCL220** Ud Dispositivo de anclaje para fijación mecánica a paramento horizontal o vertical de hormigón armado, de 700 mm de longitud, formado por cinta de poliéster; 1 cáncamo en un extremo, con conexión roscada hembra y 1 argolla en el otro extremo, para asegurar a un operario.
Suministro, colocación y desmontaje de dispositivo de anclaje para fijación mecánica a paramento horizontal o vertical de hormigón armado, de 700 mm de longitud, formado por cinta de poliéster; 1 cáncamo en un extremo, con conexión roscada hembra y 1 argolla en el otro extremo, para asegurar a un operario. Incluso fijación mecánica.
Criterio de cómputo de proyecto: Número de unidades previstas, según Estudio o Estudio Básico de Seguridad y Salud.
Criterio de cómputo de obra: Se medirá el número de unidades realmente colocadas según especificaciones de Estudio o Estudio Básico de Seguridad y Salud.

| Código | Ud | Descripción | Rendimiento | Precio | Importe |
|---|---|---|---|---|---|
| mt50spd030b | Ud | Dispositivo de anclaje para fijación mecánica a paramento horizontal o vertical de hormigón armado, de 700 mm de longitud, formado por cinta de poliéster; 1 cáncamo en un extremo, con conexión roscada hembra y 1 argolla en el otro extremo, clase A1, incluso tarugo de expansión metálico, varilla roscada, arandela y tuerca. (material) | 1.000 | 2.22 | 2.22 |
| mo120 | h | Peón Seguridad y Salud. (mano de obra) | 0.123 | 2.09 | 0.26 |
| % | % | Herramientas | 2 % | 2.48 | 0.05 |
|  |  | Costes directos |  |  | 2.53 |
