# Incorporación de sistema de captación solar térmica para instalación individual, sobre techo plano

- Propiedad del archivo: CYPE INGENIEROS, S.A.
- Formato: FIEBDC-3/2002
- Ámbito geográfico: Argentina
- Divisa: ARS
- Costes indirectos: 3.00 %
- Gastos generales: 13.00 %
- Beneficio industrial: 6.00 %
- IVA: 21.00 %

## Z Rehabilitación energética

### ZC Calefacción, climatización y agua caliente sanitaria

#### ZCB Captación solar

**ZCB005** Ud Incorporación de sistema de captación solar térmica para instalación individual, sobre techo plano.
Rehabilitación energética de edificio mediante la incorporación de captador solar térmico completo, partido, para instalación individual, para colocación sobre techo plano, formado por: dos paneles de 2320x1930x90 mm en conjunto, superficie útil total 4,04 m², rendimiento óptico 0,819 y coeficiente de pérdidas primario 4,227 W/m²K; superficie absorbente y conductos de cobre; cubierta protectora de vidrio de 4 mm de espesor; tanque de 300 l, con un serpentín; grupo de bombeo individual con vaso de expansión de 18 l y vaso pre-expansión; central solar térmica programable; kit de montaje para dos paneles sobre techo plano; cruz sonda-purgador y purgador automático de aire. Incluso líquido de relleno para captador solar térmico.
Incluye: Replanteo del conjunto. Colocación de la estructura soporte. Colocación y fijación de los paneles sobre la estructura soporte. Colocación del sistema de acumulación solar. Conexionado con la red de conducción de agua. Llenado del circuito. Comprobación de su correcto funcionamiento.
Criterio de cómputo de proyecto: Número de unidades previstas, según documentación gráfica de Proyecto.
Criterio de cómputo de obra: Se medirá el número de unidades realmente ejecutadas según especificaciones de Proyecto.

| Código | Ud | Descripción | Rendimiento | Precio | Importe |
|---|---|---|---|---|---|
| mt38csg010bj | Ud | Captador solar térmico completo, partido, para instalación individual, para colocación sobre techo plano, formado por: dos paneles de 2320x1930x90 mm en conjunto, superficie útil total 4,04 m², rendimiento óptico 0,819 y coeficiente de pérdidas primario 4,227 W/m²K; superficie absorbente y conductos de cobre; cubierta protectora de vidrio de 4 mm de espesor; tanque de 300 l, con un serpentín; grupo de bombeo individual con vaso de expansión de 18 l y vaso pre-expansión; central solar térmica programable; kit de montaje para dos paneles sobre techo plano; cruz sonda-purgador y purgador automático de aire. (material) | 1.000 | 1157268.82 | 1157268.82 |
| mt38csg100 | l | Solución agua-glicol para relleno de captador solar térmico, para una temperatura de trabajo de -28°C a +200°C. (material) | 2.720 | 1640.33 | 4461.70 |
| mo009 | h | Oficial instalador de captadores solares. (mano de obra) | 5.251 | 12241.03 | 64277.65 |
| mo108 | h | Medio oficial instalador de captadores solares. (mano de obra) | 5.251 | 8888.07 | 46671.26 |
| % | % | Herramientas | 2 % | 1272679.43 | 25453.59 |
|  |  | Costes directos |  |  | 1298133.02 |
