# Rehabilitación energética de fachada

- Propiedad del archivo: CYPE INGENIEROS, S.A.
- Formato: FIEBDC-3/2002
- Ámbito geográfico: Argentina
- Divisa: ARS
- Costes indirectos: 3.00 %
- Gastos generales: 13.00 %
- Beneficio industrial: 6.00 %
- IVA: 21.00 %

## Z Rehabilitación energética

### ZF Cerramientos verticales: adición de aislamiento térmico

#### ZFF Sistemas ETICS de aislamiento exterior de fachadas

**ZFF020** m² Rehabilitación energética de fachada, mediante aislamiento térmico por el exterior, con el sistema Clima 34 "ISOVER", compuesto por: panel rígido de lana de vidrio de alta densidad, no revestido, Clima 34 "ISOVER", de 80 mm de espesor, fijado al soporte con mortero polimérico de altas prestaciones reforzado con fibras, Webertherm Base, "WEBER" y fijaciones mecánicas con tarugo de expansión y clavo de polipropileno; capa de regularización de mortero polimérico de altas prestaciones reforzado con fibras, Webertherm Base, "WEBER", armado con malla de fibra de vidrio, antiálcalis, de 10x10 mm de luz de malla, de 750 a 900 micras de espesor y de 200 a 250 g/m² de masa superficial; capa de acabado de mortero monocapa de ligantes mixtos reforzado con fibras, Webertherm Clima "WEBER", aplicado manualmente, color a elegir, gama Estándar, acabado raspado.
Rehabilitación energética de fachada, mediante aislamiento térmico por el exterior, con el sistema Clima 34 "ISOVER", compuesto por: panel rígido de lana de vidrio de alta densidad, no revestido, Clima 34 "ISOVER", de 80 mm de espesor, fijado al soporte con mortero polimérico de altas prestaciones reforzado con fibras, Webertherm Base, "WEBER" y fijaciones mecánicas con tarugo de expansión y clavo de polipropileno; capa de regularización de mortero polimérico de altas prestaciones reforzado con fibras, Webertherm Base, "WEBER", armado con malla de fibra de vidrio, antiálcalis, de 10x10 mm de luz de malla, de 750 a 900 micras de espesor y de 200 a 250 g/m² de masa superficial; capa de acabado de mortero monocapa de ligantes mixtos reforzado con fibras, Webertherm Clima "WEBER", aplicado manualmente, color a elegir, gama Estándar, acabado raspado. Incluso perfiles de arranque de aluminio, perfiles de cierre superior de aluminio, perfiles para formación de goterones de PVC con malla, perfiles de esquina de PVC, con malla incorporada, perfiles de cierre lateral de aluminio, masilla selladora monocomponente y cordón de espuma de polietileno expandido de celdas cerradas para sellado de juntas.
Incluye: Colocación del perfil de arranque. Corte y preparación del aislamiento. Colocación del aislamiento sobre el paramento. Colocación del resto de perfiles. Resolución de los puntos singulares. Aplicación del mortero base y colocación de la malla de fibra de vidrio en la capa de regularización. Formación de juntas. Aplicación de la capa de acabado. Sellado de juntas.
Criterio de cómputo de proyecto: Superficie medida según documentación gráfica de Proyecto, deduciendo los huecos de superficie mayor de 1 m², añadiendo a cambio la superficie de la parte interior del hueco, correspondiente al desarrollo de jambas y dinteles.
Criterio de cómputo de obra: Se medirá la superficie realmente ejecutada según especificaciones de Proyecto, deduciendo los huecos de superficie mayor de 1 m², añadiendo a cambio la superficie de la parte interior del hueco, correspondiente al desarrollo de jambas y dinteles.
Criterio de valoración económica: El precio incluye la ejecución de remates en los encuentros con paramentos, revestimientos u otros elementos recibidos en su superficie, pero no incluye la preparación de la superficie soporte.

| Código | Ud | Descripción | Rendimiento | Precio | Importe |
|---|---|---|---|---|---|
| mt28mop080h | m | Perfil de arranque de aluminio, de 80 mm de ancho, con goterón, para nivelación y soporte de los paneles aislantes de los sistemas de aislamiento térmico por el exterior sobre la línea de zócalo. (material) | 0.600 | 44.84 | 26.90 |
| mt28mop085h | m | Perfil de cierre superior, de aluminio, de 80 mm de ancho, para coronación de los paneles aislantes de los sistemas de aislamiento térmico por el exterior. (material) | 0.170 | 152.63 | 25.95 |
| mt28mpc020a | kg | Mortero polimérico de altas prestaciones reforzado con fibras, Webertherm Base, "WEBER", color gris, compuesto de cemento gris, cargas minerales, resinas hidrófugas redispersables, fibras y aditivos especiales, para aplicar con llana, para adherir los paneles aislantes y como capa base, resistencia a compresión de 3 a 7,5 N/mm², absorción de agua por capilaridad menor de 0,2 kg/m² min½. (material) | 10.750 | 7.45 | 80.09 |
| mt16lvi070u | m² | Panel rígido de lana de vidrio de alta densidad, no revestido, Clima 34 "ISOVER", de 80 mm de espesor, resistencia térmica 2,35 m²K/W, conductividad térmica 0,034 W/(mK), Euroclase A2-s1, d0 de reacción al fuego, de aplicación como aislante térmico y acústico en sistemas compuestos de aislamiento por el exterior de fachadas. (material) | 1.050 | 1065.53 | 1118.81 |
| mt16aaa021a | Ud | Tarugo de expansión y clavo de polipropileno, con aro de estanqueidad, para fijación mecánica de paneles aislantes. (material) | 6.000 | 5.30 | 31.80 |
| mt28mop090a | m | Perfil de PVC con malla de fibra de vidrio antiálcalis, para formación de goterones. (material) | 0.300 | 67.95 | 20.39 |
| mt28mop070b | m | Perfil de esquina de PVC con malla, para refuerzo de cantos. (material) | 0.300 | 10.97 | 3.29 |
| mt28mop075h | m | Perfil de cierre lateral, de aluminio, de 80 mm de ancho. (material) | 0.300 | 65.54 | 19.66 |
| mt28mon040a | m² | Malla de fibra de vidrio, antiálcalis, de 10x10 mm de luz de malla, de 750 a 900 micras de espesor y de 200 a 250 g/m² de masa superficial, con 25 kp/cm² de resistencia a tracción, para armar morteros. (material) | 1.100 | 21.39 | 23.53 |
| mt28mpc010da | kg | Mortero monocapa de ligantes mixtos reforzado con fibras, Webertherm Clima "WEBER", color a elegir, gama Estándar, acabado raspado, compuesto de cemento blanco, cal, fibras de vidrio de alta dispersión, agregados de granulometría compensada, aditivos orgánicos, pigmentos minerales y resinas hidrófugas redispersables, para aplicar con llana, resistencia a compresión de 3 a 7,5 N/mm², absorción de agua por capilaridad menor de 0,2 kg/m² min½. (material) | 14.500 | 4.12 | 59.74 |
| mt15bas010d | m | Cordón de polietileno expandido de celdas cerradas, de sección circular de 20 mm de diámetro, para el relleno de fondo de junta. (material) | 0.170 | 10.50 | 1.79 |
| mt15bas035a | Ud | Cartucho de masilla elastómera tixotrópica, monocomponente, a base de polímeros híbridos (MS), de color gris, de 600 ml, de alta adherencia, con elevadas propiedades elásticas, resistencia al envejecimiento y a los rayos UV, dureza Shore A aproximada de 25 y alargamiento en rotura > 600%, según ISO 11600. (material) | 0.020 | 557.14 | 11.14 |
| mo054 | h | Oficial montador de aislantes. (mano de obra) | 0.119 | 450.30 | 53.59 |
| mo101 | h | Medio oficial montador de aislantes. (mano de obra) | 0.119 | 325.08 | 38.68 |
| mo039 | h | Oficial albañil especializado en trabajos de mampostería especializado en trabajos de revoque. (mano de obra) | 0.856 | 437.33 | 374.35 |
| mo079 | h | Medio oficial albañil especializado en trabajos de mampostería especializado en trabajos de revoque. (mano de obra) | 0.856 | 325.08 | 278.27 |
| % | % | Herramientas | 2 % | 2167.98 | 43.36 |
|  |  | Costes directos |  |  | 2211.34 |
