# Aislamiento térmico por el exterior en medianeras con espuma de poliuretano

- Propiedad del archivo: CYPE INGENIEROS, S.A.
- Formato: FIEBDC-3/2002
- Ámbito geográfico: Argentina
- Divisa: ARS
- Costes indirectos: 3.00 %
- Gastos generales: 13.00 %
- Beneficio industrial: 6.00 %
- IVA: 21.00 %

## Z Rehabilitación energética

### ZF Cerramientos verticales: adición de aislamiento térmico

#### ZFM Sistemas de aislamiento exterior por proyección

**ZFM010** m² Aislamiento térmico por el exterior en medianeras con espuma de poliuretano.
Rehabilitación energética de medianera, mediante aislamiento térmico por el exterior formado por espuma rígida de poliuretano, de 40 mm de espesor mínimo, 45 kg/m³ de densidad mínima, aplicada directamente sobre el paramento, por su cara exterior, mediante proyección mecánica; acabado visto con capa de elastómero de poliuretano proyectado, densidad 1000 kg/m³, de 1,5 a 3 mm de espesor medio, color a elegir, para la protección del aislante de la radiación ultravioleta.
Incluye: Protección de los elementos del entorno que puedan verse afectados durante los trabajos de proyección del poliuretano. Preparación de la superficie soporte. Proyección del poliuretano en capas sucesivas. Proyección de la capa de revestimiento. Limpieza.
Criterio de cómputo de proyecto: Superficie medida según documentación gráfica de Proyecto.
Criterio de cómputo de obra: Se medirá la superficie realmente ejecutada según especificaciones de Proyecto.

| Código | Ud | Descripción | Rendimiento | Precio | Importe |
|---|---|---|---|---|---|
| mt16pop010de | m² | Espuma rígida de poliuretano proyectado "in situ", densidad mínima 45 kg/m³, conductividad térmica 0,035 W/(mK) y Euroclase E de reacción al fuego; para el relleno de cámara de aire de 40 mm de espesor medio, en cerramientos de doble hoja de mampostería. (material) | 1.050 | 1784.51 | 1873.74 |
| mt16pop100a | m² | Elastómero de poliuretano proyectado, densidad 1000 kg/m³, de 1,5 a 3 mm de espesor medio, color a elegir, para aplicar desde el exterior en cerramientos de fachadas y medianeras. (material) | 1.050 | 1587.02 | 1666.37 |
| mq08mpa030 | h | Equipo para proyección de productos aislantes. (maquinaria) | 0.232 | 4387.09 | 1017.80 |
| mo030 | h | Oficial aplicador de productos aislantes. (mano de obra) | 0.342 | 11912.66 | 4074.13 |
| mo068 | h | Medio oficial aplicador de productos aislantes. (mano de obra) | 0.342 | 8905.02 | 3045.52 |
| % | % | Herramientas | 2 % | 11677.56 | 233.55 |
|  |  | Costes directos |  |  | 11911.11 |
