# Rehabilitación energética de fachada. AISLAMIENTO TÉRMICO: panel de lana mineral

- Propiedad del archivo: CYPE INGENIEROS, S.A.
- Formato: FIEBDC-3/2002
- Ámbito geográfico: Argentina
- Divisa: ARS
- Costes indirectos: 3.00 %
- Gastos generales: 13.00 %
- Beneficio industrial: 6.00 %
- IVA: 21.00 %

## Z Rehabilitación energética

### ZV Cerramientos verticales: fachadas ventiladas

#### ZVG Fachadas ventiladas cerámicas

**ZVG020** m² Rehabilitación energética de fachada. AISLAMIENTO TÉRMICO: panel de lana mineral, de 40 mm de espesor, revestido por una de sus caras con un velo negro, resistencia térmica 1,1 m²K/W, conductividad térmica 0,035 W/(mK), colocado a tope, fijado mecánicamente sobre fachada existente; REVESTIMIENTO EXTERIOR DE FACHADA VENTILADA: de baldosas cerámicas de gres porcelánico, estilo cemento, serie Meteor "GRESPANIA", acabado brillo, color antracita, 30x60 cm y 10 mm de espesor, capacidad de absorción de agua E<0,5%, capacidad de absorción de agua E<0,5%, con resistencia al deslizamiento baja; colocación mediante el sistema de anclaje visto de grapa DGV, con DAU nº 10/065 A, sobre subestructura soporte de aleación de aluminio EN AW-6063 T6. Incluso cinta autoadhesiva para sellado de juntas entre paneles aislantes y tirafondos y anclajes mecánicos de expansión de acero inoxidable A2, para la fijación de la subestructura soporte.
Rehabilitación energética de fachada. AISLAMIENTO TÉRMICO: panel de lana mineral, de 40 mm de espesor, revestido por una de sus caras con un velo negro, resistencia térmica 1,1 m²K/W, conductividad térmica 0,035 W/(mK), colocado a tope, fijado mecánicamente sobre fachada existente; REVESTIMIENTO EXTERIOR DE FACHADA VENTILADA: de baldosas cerámicas de gres porcelánico, estilo cemento, serie Meteor "GRESPANIA", acabado brillo, color antracita, 30x60 cm y 10 mm de espesor, capacidad de absorción de agua E<0,5%, capacidad de absorción de agua E<0,5%, con resistencia al deslizamiento baja; colocación mediante el sistema de anclaje visto de grapa DGV, con DAU nº 10/065 A, sobre subestructura soporte de aleación de aluminio EN AW-6063 T6. Incluso cinta autoadhesiva para sellado de juntas entre paneles aislantes y tirafondos y anclajes mecánicos de expansión de acero inoxidable A2, para la fijación de la subestructura soporte.
Incluye: Replanteo del aislamiento. Corte y preparación del aislamiento. Fijación del aislamiento. Replanteo de las juntas de dilatación y paños de trabajo. Replanteo del despiece del revestimiento y de los puntos de anclaje de la subestructura soporte. Fijación de la subestructura soporte a la hoja principal y a la losa. Preparación del revestimiento. Aplomado, nivelación y alineación del revestimiento. Fijación definitiva del revestimiento a la subestructura soporte. Realización de todos los trabajos necesarios para la resolución de los huecos. Limpieza final del paramento.
Criterio de cómputo de proyecto: Superficie medida según documentación gráfica de Proyecto, sin deducir huecos menores de 1 m², deduciendo el 50% de los huecos entre 1 y 2 m² y el 100% de los huecos mayores de 2 m², añadiendo a cambio, en estos últimos, la superficie de la parte interior del hueco, correspondiente al desarrollo de jambas y dinteles. En los huecos que no se deduzcan, o que se deduzcan parcialmente, están incluidos los trabajos de realizar la superficie interior del hueco.
Criterio de cómputo de obra: Se medirá la superficie realmente ejecutada según especificaciones de Proyecto, sin deducir huecos menores de 1 m², deduciendo el 50% de los huecos entre 1 y 2 m² y el 100% de los huecos mayores de 2 m², añadiendo a cambio, en estos últimos, la superficie de la parte interior del hueco, correspondiente al desarrollo de jambas y dinteles. En los huecos que no se deduzcan, o que se deduzcan parcialmente, están incluidos los trabajos de realizar la superficie interior del hueco.
Criterio de valoración económica: El precio no incluye la preparación de la superficie soporte ni la resolución de puntos singulares.

| Código | Ud | Descripción | Rendimiento | Precio | Importe |
|---|---|---|---|---|---|
| mt16lva070b | m² | Panel de lana mineral, de 40 mm de espesor, revestido por una de sus caras con un velo negro, resistencia térmica 1,1 m²K/W, conductividad térmica 0,035 W/(mK), Euroclase A1 de reacción al fuego. (material) | 1.050 | 360.92 | 378.97 |
| mt16aaa020ab | Ud | Fijación mecánica para paneles aislantes de lana mineral, colocados directamente sobre la superficie soporte. (material) | 4.000 | 13.53 | 54.12 |
| mt16aaa030 | m | Cinta autoadhesiva para sellado de juntas. (material) | 0.440 | 20.30 | 8.93 |
| mt18bgg020gaaf1a | m² | Baldosa cerámica de gres porcelánico, estilo cemento, serie Meteor "GRESPANIA", acabado brillo, color antracita, 30x60 cm y 10 mm de espesor, capacidad de absorción de agua E<0,5%. (material) | 1.000 | 377.21 | 377.21 |
| mt19agp100b | m² | Subestructura soporte, para la sustentación del revestimiento exterior de placas cerámicas mediante el sistema de anclaje visto de grapa DGV "GRESPANIA", formada por: perfiles verticales en T y en L, de aluminio extruido de aleación 6063 con tratamiento térmico T6, escuadras de carga y escuadras de apoyo, de aluminio extruido de aleación 6063 con tratamiento térmico T6, y grapas con uña vista, de acero inoxidable AISI 304; con tornillos autotaladrantes de acero inoxidable A2 o remaches de aluminio para la fijación de las grapas a los perfiles verticales y de los perfiles verticales a las escuadras, adhesivo de poliuretano para la fijación del revestimiento a la subestructura soporte, tirafondos de acero inoxidable A2 y tarugos de nylon para la fijación de los perfiles a la hoja principal y anclajes mecánicos de expansión, de acero inoxidable A2 para la fijación de los perfiles a la losa. (material) | 1.000 | 312.58 | 312.58 |
| mo054 | h | Oficial montador de aislantes. (mano de obra) | 0.149 | 457.60 | 68.18 |
| mo101 | h | Medio oficial montador de aislantes. (mano de obra) | 0.149 | 331.94 | 49.46 |
| mo052 | h | Oficial montador de sistemas de fachadas prefabricadas. (mano de obra) | 1.193 | 457.60 | 545.92 |
| mo099 | h | Medio oficial montador de sistemas de fachadas prefabricadas. (mano de obra) | 1.193 | 331.94 | 396.00 |
| % | % | Herramientas | 2 % | 2191.37 | 43.83 |
|  |  | Costes directos |  |  | 2235.20 |
