# Rehabilitación energética de fachada

- Propiedad del archivo: CYPE INGENIEROS, S.A.
- Formato: FIEBDC-3/2002
- Ámbito geográfico: Argentina
- Divisa: ARS
- Costes indirectos: 3.00 %
- Gastos generales: 13.00 %
- Beneficio industrial: 6.00 %
- IVA: 21.00 %

## Z Rehabilitación energética

### ZV Cerramientos verticales: fachadas ventiladas

#### ZVP Sistemas de fachadas ventiladas de piedra natural

**ZVP020** m² Rehabilitación energética de fachada, mediante sistema de fachada ventilada "LEVANTINA", de 3 cm de espesor, compuesto de placas de caliza Marbella con la calidad exigida por el método de clasificación de "LEVANTINA", acabado abujardado, de 60x40x3 cm, con un ranurado longitudinal superior e inferior en cada pieza, para su apoyo sobre perfiles secundarios horizontales de aluminio, ensamblados a los perfiles principales verticales de aluminio, fijados a su vez al paramento soporte con tarugos especiales y aislamiento de panel de lana mineral, de 40 mm de espesor, revestido por una de sus caras con un velo negro, fijado mecánicamente sobre fachada existente.
Rehabilitación energética de fachada, mediante sistema de fachada ventilada "LEVANTINA", de 3 cm de espesor, compuesto de placas de caliza Marbella con la calidad exigida por el método de clasificación de "LEVANTINA", acabado abujardado, de 60x40x3 cm, color blanco cremoso, con un ranurado longitudinal superior e inferior en cada pieza, para su apoyo sobre perfiles secundarios horizontales tipo ‘T’ de aluminio, ensamblados a los perfiles principales verticales de aluminio, fijados a su vez al paramento soporte con tarugos especiales y aislamiento de panel de lana mineral, de 40 mm de espesor, revestido por una de sus caras con un velo negro, resistencia térmica 1,1 m²K/W, conductividad térmica 0,035 W/(mK), colocado a tope para evitar puentes térmicos, fijado mecánicamente sobre fachada existente y posterior sellado de todas las uniones entre paneles con cinta de sellado de juntas. Incluso parte proporcional de replanteo, fijaciones de acero inoxidable para ensamblar los perfiles, clips de nivelación, masilla adhesiva elástica, ménsulas metálicas de sustentación y de retención, mermas y roturas, formación de dinteles mediante piezas especiales de piedra natural sujetas al bastidor metálico; bota-aguas, jambas y mochetas de piedra natural, ejecución de encuentros y puntos singulares y limpieza final de la mampostería ejecutada.
Incluye: Limpieza y preparación de la superficie soporte de los anclajes. Corte y preparación del aislamiento. Fijación del aislamiento. Replanteo del despiece de las placas y puntos de anclaje. Fijación de los perfiles principales verticales al soporte. Fijación de los perfiles secundarios horizontales a los perfiles principales verticales. Preparación de la piedra natural. Fijación de las placas de piedra al anclaje. Realización de todos los trabajos necesarios para la resolución de los huecos. Aplomado, nivelación y alineación de las placas. Limpieza final del paramento.
Criterio de cómputo de proyecto: Superficie medida según documentación gráfica de Proyecto, sin duplicar esquinas ni encuentros, deduciendo todos los huecos.
Criterio de cómputo de obra: Se medirá la superficie realmente ejecutada según especificaciones de Proyecto, sin duplicar esquinas ni encuentros, deduciendo todos los huecos.

| Código | Ud | Descripción | Rendimiento | Precio | Importe |
|---|---|---|---|---|---|
| mt16lva070b | m² | Panel de lana mineral, de 40 mm de espesor, revestido por una de sus caras con un velo negro, resistencia térmica 1,1 m²K/W, conductividad térmica 0,035 W/(mK). (material) | 1.050 | 151.16 | 158.72 |
| mt16aaa020ab | Ud | Fijación mecánica para paneles aislantes de lana mineral, colocados directamente sobre la superficie soporte. (material) | 4.000 | 5.67 | 22.68 |
| mt16aaa030 | m | Cinta autoadhesiva para sellado de juntas. (material) | 0.440 | 8.50 | 3.74 |
| mt18lev020fb | m² | Placa de caliza Marbella con la calidad exigida por el método de clasificación de "LEVANTINA", acabado abujardado, de 60x40x3 cm, color blanco cremoso, procedente de Zarcilla de Ramos, Murcia (España). (material) | 1.070 | 618.88 | 662.20 |
| mt19paj140a7000 | m² | Subestructura soporte para hoja exterior de fachada ventilada del sistema de anclaje longitudinal de piezas ranuradas de piedra natural, insertables sobre corredizas formadas por perfiles secundarios horizontales tipo ‘T’ de aluminio, para ensamblar con los perfiles principales verticales de aluminio, que se fijarán a su vez al frente de hormigón de cada losa (aproximadamente 3 m de altura libre) con tarugos especiales; incluso parte proporcional de fijaciones de acero inoxidable para ensamblar los perfiles, clips de nivelación, masilla adhesiva elástica, ménsulas metálicas de sustentación y ménsulas metálicas de retención. (material) | 1.000 | 1168.02 | 1168.02 |
| op00tal010 |  | Taladro. | 1.000 | 0.00 | 0.00 |
| op00ato010 |  | Atornillador. | 1.000 | 0.00 | 0.00 |
| op00sie030 |  | Sierra de disco de diamante, para mesa de trabajo, de corte húmedo. | 1.000 | 0.00 | 0.00 |
| mo054 | h | Oficial montador de aislantes. (mano de obra) | 0.150 | 175.43 | 26.31 |
| mo101 | h | Medio oficial montador de aislantes. (mano de obra) | 0.150 | 124.97 | 18.75 |
| mo052 | h | Oficial montador de sistemas de fachadas prefabricadas. (mano de obra) | 0.749 | 175.43 | 131.40 |
| mo099 | h | Medio oficial montador de sistemas de fachadas prefabricadas. (mano de obra) | 0.787 | 124.97 | 98.35 |
| % | % | Herramientas | 3 % | 2290.17 | 68.71 |
|  |  | Costes directos |  |  | 2358.88 |
