# Cámara de inspección con sumidero sifónico y desagüe directo lateral enterrada

- Propiedad del archivo: CYPE INGENIEROS, S.A.
- Formato: FIEBDC-3/2002
- Ámbito geográfico: Argentina
- Divisa: ARS
- Costes indirectos: 3.00 %
- Gastos generales: 13.00 %
- Beneficio industrial: 6.00 %
- IVA: 21.00 %

**ASA011** Ud Cámara de inspección con sumidero sifónico y desagüe directo lateral enterrada, de hormigón masivo "in situ" H-35, clase de exposición ambiental A1+Q2, tamaño máximo del agregado 19,0 mm, consistencia muy plástica, de dimensiones interiores 50x50x50 cm, sobre solera de hormigón masivo de 15 cm de espesor, formación de pendiente mínima del 2%, con el mismo tipo de hormigón, cerrada superiormente con marco y tapa de fundición carga de rotura 125 kN; previa excavación con medios manuales y posterior relleno del trasdós con material granular. Incluso molde reutilizable de chapa metálica amortizable en 20 usos y sumidero sifónico prefabricado de hormigón con salida horizontal de 90/110 mm y rejilla homologada de PVC, sobre solera de hormigón.
Cámara de inspección con sumidero sifónico y desagüe directo lateral enterrada, de hormigón masivo "in situ" H-35, clase de exposición ambiental A1+Q2, tamaño máximo del agregado 19,0 mm, consistencia muy plástica, de dimensiones interiores 50x50x50 cm, sobre solera de hormigón masivo de 15 cm de espesor, formación de pendiente mínima del 2%, con el mismo tipo de hormigón, cerrada superiormente con marco y tapa de fundición carga de rotura 125 kN; previa excavación con medios manuales y posterior relleno del trasdós con material granular. Incluso molde reutilizable de chapa metálica amortizable en 20 usos y sumidero sifónico prefabricado de hormigón con salida horizontal de 90/110 mm y rejilla homologada de PVC, sobre solera de hormigón.
Incluye: Replanteo. Excavación con medios manuales. Eliminación de las tierras sueltas del fondo de la excavación. Colado y compactación del hormigón en formación de solera. Colocación del molde reutilizable. Colado y compactación del hormigón en formación de la cámara de inspección. Retirada del molde. Conexionado de los colectores a la cámara de inspección. Relleno de hormigón para formación de pendientes. Colocación del sumidero sifónico en el dado de hormigón y montaje de la rejilla de sumidero. Colocación de la tapa y los accesorios. Relleno del trasdós. Comprobación de su correcto funcionamiento.
Criterio de cómputo de proyecto: Número de unidades previstas, según documentación gráfica de Proyecto.
Criterio de cómputo de obra: Se medirá el número de unidades realmente ejecutadas según especificaciones de Proyecto.

| Código | Ud | Descripción | Rendimiento | Precio | Importe |
|---|---|---|---|---|---|
| mt10hmf080we | m³ | Hormigón masivo H-35, clase de exposición ambiental A1+Q2, tamaño máximo del agregado 19 mm, consistencia muy plástica, elaborado, según CIRSOC 201 2005. (material) | 0.275 | 2048.77 | 563.41 |
| mt08epr030b | Ud | Molde reutilizable para formación de cámaras de inspección de sección cuadrada de 50x50x50 cm, de chapa metálica, incluso accesorios de montaje. (material) | 0.050 | 1871.08 | 93.55 |
| mt11tfa010b | Ud | Marco y tapa de fundición, 50x50 cm, para cámara de inspección registrable, carga de rotura 125 kN. (material) | 1.000 | 370.53 | 370.53 |
| mt11sup050b | Ud | Sumidero sifónico prefabricado de hormigón, salida horizontal, con rejilla homologada de PVC, 250x250 mm y 90/110 mm de diámetro de salida. (material) | 1.000 | 144.87 | 144.87 |
| mt01arr010a | t | Grava de cantera, de 19 a 25 mm de diámetro. (material) | 0.419 | 63.64 | 26.67 |
| mo020 | h | Oficial albañil especializado en trabajos de mampostería. (mano de obra) | 1.247 | 445.11 | 555.05 |
| mo113 | h | Ayudante de albañil especializado en trabajos de mampostería. (mano de obra) | 1.876 | 319.35 | 599.10 |
| % | % | Herramientas | 2 % | 2353.18 | 47.06 |
|  |  | Costes directos |  |  | 2400.24 |
