# Reparación de bordes de junta, con mortero a base de cemento, modificado con polímeros

- Propiedad del archivo: CYPE Ingenieros S.A.
- Formato: FIEBDC-3/2016
- Programa: Generador de precios de la construcción. CYPE Ingenieros, S.A.
- Fecha: 17/05/2024
- Ámbito geográfico: Argentina
- Divisa: ARS
- Costes indirectos: 3 %
- Gastos generales: 13 %
- Beneficio industrial: 6 %
- IVA: 21 %

## E Estructuras

### EH Hormigón armado

#### EHY Reparaciones

**EHY040** m Reparación de bordes de junta, con mortero a base de cemento, modificado con polímeros.
Reparación de los bordes de junta de contracción de estructura de hormigón, aplicando 1 kg/m de mortero cementoso bicomponente, de fraguado rápido (22 minutos), modificado con polímeros, con inhibidores de corrosión y reforzado con fibras, con una resistencia a compresión a 28 días mayor o igual a 45 N/mm² y un módulo de elasticidad mayor o igual a 30000 N/mm², previo picado de los bordes.
Incluye: Picado de los bordes de junta. Limpieza. Preparación de las mezclas. Aplicación del mortero de reparación. Perfilado de bordes. Curado. Retirada y acopio de los restos generados. Carga manual de los restos generados sobre camión o contenedor.
Criterio de cómputo de proyecto: Longitud medida según documentación gráfica de Proyecto.
Criterio de cómputo de obra: Se medirá la longitud realmente ejecutada según especificaciones de Proyecto.

| Código | Ud | Descripción | Rendimiento | Precio | Importe |
|---|---|---|---|---|---|
| mt09red120b | kg | Mortero cementoso bicomponente, de fraguado rápido (22 minutos), modificado con polímeros, con inhibidores de corrosión y reforzado con fibras, con una resistencia a compresión a 28 días mayor o igual a 45 N/mm² y un módulo de elasticidad mayor o igual a 30000 N/mm². (material) | 1 | 24.96 | 24.960 |
| mq05mai040 | h | Martillo eléctrico. (maquinaria) | 0.116 | 805.5 | 93.438 |
| mo020 | h | Oficial albañil especializado en trabajos de mampostería. (mano de obra) | 0.173 | 11912.66 | 2060.890 |
| mo113 | h | Ayudante de albañil especializado en trabajos de mampostería. (mano de obra) | 0.173 | 8579.62 | 1484.274 |
| % | % | Herramientas | 2 % | 3663.562 | 73.271 |
|  |  | Costes directos |  |  | 3736.833 |

Residuos:
- colocación: mt09red120b; factor de residuo 0.0063

## Recursos

**mt09red120b** kg Mortero cementoso bicomponente
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
