# Zócalo de hormigón polímero de superficie pulida, de color gris, de 5x50 cm

- Propiedad del archivo: CYPE INGENIEROS, S.A.
- Formato: FIEBDC-3/2002
- Ámbito geográfico: Argentina
- Costes indirectos: 3.00 %
- Gastos generales: 13.00 %
- Beneficio industrial: 6.00 %
- IVA: 21.00 %

**HRZ010** m Zócalo de hormigón polímero de superficie pulida, de color gris, de 5x50 cm.
Formación de zócalo de hormigón polímero de superficie pulida, de color gris, de 5x50 cm, con anclaje metálico de acero inoxidable, asentado con una capa de mortero de cemento, confeccionado en obra, con aditivo hidrófugo, dosificación 1:3, con un espesor de 15 mm, sobre la que se introducen los anclajes metálicos, previendo una junta de 5 mm entre piezas. Incluso sellado entre piezas y uniones con los cerramientos y carpinterías con masilla de poliuretano de gran flexibilidad.
Incluye: Replanteo de las piezas sobre el paramento. Colocación de reglas y plomadas sujetas al muro. Colocación, aplomado, nivelación y alineación. Sellado de juntas y limpieza del zócalo.
Criterio de cómputo de proyecto: Longitud medida por su mayor desarrollo lineal, según documentación gráfica de Proyecto.
Criterio de cómputo de obra: Se medirá, por su mayor desarrollo lineal, la longitud realmente ejecutada según especificaciones de Proyecto, incluyendo la longitud que pudiera perderse en ingletes.

| Código | Ud | Descripción | Rendimiento | Precio | Importe |
|---|---|---|---|---|---|
| mt08aaa010a | m³ | Agua. (material) | 0.006 | 0.48 | 0.00 |
| mt01arg005a | t | Arena de cantera, para mortero preparado en obra. (material) | 0.007 | 6.31 | 0.04 |
| mt08cem000g | kg | Cemento gris en sacos. (material) | 2.250 | 0.09 | 0.20 |
| mt08adt010 | kg | Aditivo hidrófugo para impermeabilización de morteros u hormigones. (material) | 0.045 | 0.38 | 0.02 |
| mt20wwa040 | kg | Adhesivo cementoso flexible y de gran adherencia. (material) | 3.000 | 0.19 | 0.57 |
| mt20zhp010e | m | Zócalo de hormigón polímero de superficie pulida, de color gris, de 5x50 cm, con anclaje metálico de acero inoxidable. (material) | 1.050 | 20.05 | 21.05 |
| mt20wwa025 | m | Perfil de espuma de polietileno, de 6 mm de diámetro, para relleno de juntas. (material) | 0.550 | 0.14 | 0.08 |
| mt20wwa035 | Ud | Bote de imprimación para masillas (250 cm³). (material) | 0.052 | 1.99 | 0.10 |
| mt20wwa030 | Ud | Bote de masilla de poliuretano impermeable (310 cm³). (material) | 0.103 | 1.95 | 0.20 |
| mq06hor010 | h | Hormigonera. (maquinaria) | 0.006 | 0.67 | 0.00 |
| mo020 | h | Oficial albañil especializado en trabajos de mampostería. (mano de obra) | 0.471 | 2.95 | 1.39 |
| mo113 | h | Ayudante de albañil especializado en trabajos de mampostería. (mano de obra) | 0.521 | 2.09 | 1.09 |
| % | % | Herramientas | 2 % | 24.74 | 0.49 |
|  |  | Costes directos |  |  | 25.23 |
