# Aerotermo

- Propiedad del archivo: CYPE Ingenieros S.A.
- Formato: FIEBDC-3/2016
- Programa: Generador de precios de la construcción. CYPE Ingenieros, S.A.
- Fecha: 17/05/2024
- Ámbito geográfico: Argentina
- Divisa: ARS
- Costes indirectos: 3 %
- Gastos generales: 13 %
- Beneficio industrial: 6 %
- IVA: 21 %

## I Instalaciones

### IC Calefacción, refrigeración, climatización y agua caliente sanitaria

#### ICF Unidades no autónomas para climatización

**ICF110** Ud Aerotermo.
Aerotermo, potencia calorífica 63 kW, caudal de aire nominal 6200 m³/h, nivel sonoro nominal 52 dBA, ventilador helicoidal de 3 velocidades, dimensiones 855x280x690 mm, alimentación eléctrica trifásica a 400 V, peso 37 kg, con envolvente de chapa de zinc pintada, bastidor de zinc, batería de agua de caños de cobre y aletas continuas de aluminio y conexiones hidráulicas laterales de acero con purgadores de aire. Totalmente montado, conexionado y puesto en marcha por la empresa instaladora para la comprobación de su correcto funcionamiento.
Incluye: Replanteo de la unidad. Colocación y fijación de la unidad. Conexionado con las redes de conducción de agua y eléctrica. Puesta en marcha.
Criterio de cómputo de proyecto: Número de unidades previstas, según documentación gráfica de Proyecto.
Criterio de cómputo de obra: Se medirá el número de unidades realmente ejecutadas según especificaciones de Proyecto.

| Código | Ud | Descripción | Rendimiento | Precio | Importe |
|---|---|---|---|---|---|
| mt42tnc100dn | Ud | Aerotermo, potencia calorífica 63 kW, caudal de aire nominal 6200 m³/h, nivel sonoro nominal 52 dBA, ventilador helicoidal de 3 velocidades, dimensiones 855x280x690 mm, alimentación eléctrica trifásica a 400 V, peso 37 kg, con envolvente de chapa de zinc pintada, bastidor de zinc, batería de agua de caños de cobre y aletas continuas de aluminio y conexiones hidráulicas laterales de acero con purgadores de aire. (material) | 1 | 487792.97 | 487792.970 |
| mo005 | h | Oficial instalador de equipos de climatización. (mano de obra) | 3.526 | 12241.03 | 43161.872 |
| mo104 | h | Medio oficial instalador de equipos de climatización. (mano de obra) | 3.526 | 8888.07 | 31339.335 |
| % | % | Herramientas | 2 % | 562294.177 | 11245.884 |
|  |  | Costes directos |  |  | 573540.061 |
