# Cortina de aire

- Propiedad del archivo: CYPE Ingenieros S.A.
- Formato: FIEBDC-3/2016
- Programa: Generador de precios de la construcción. CYPE Ingenieros, S.A.
- Fecha: 17/05/2024
- Ámbito geográfico: Argentina
- Divisa: ARS
- Costes indirectos: 3 %
- Gastos generales: 13 %
- Beneficio industrial: 6 %
- IVA: 21 %

## I Instalaciones

### IC Calefacción, refrigeración, climatización y agua caliente sanitaria

#### ICF Unidades no autónomas para climatización

**ICF130** Ud Cortina de aire.
Cortina de aire, con resistencia eléctrica, con caja metálica barnizada color blanco RAL 9003, de 1970x315x405 mm (recomendado para altura máxima 5 m), caudal de aire 4520 m³/h, potencia 18,348 kW, parcializable en 2 etapas, ventilador tangencial de alto rendimiento con motor para alimentación trifásica a 230/400 V, de dos velocidades. Totalmente montada, conexionada y puesta en marcha por la empresa instaladora para la comprobación de su correcto funcionamiento.
Incluye: Replanteo de la unidad. Colocación y fijación de la unidad. Conexionado. Puesta en marcha.
Criterio de cómputo de proyecto: Número de unidades previstas, según documentación gráfica de Proyecto.
Criterio de cómputo de obra: Se medirá el número de unidades realmente ejecutadas según especificaciones de Proyecto.

| Código | Ud | Descripción | Rendimiento | Precio | Importe |
|---|---|---|---|---|---|
| mt42csp150hg | Ud | Cortina de aire, con resistencia eléctrica, con caja metálica barnizada color blanco RAL 9003, de 1970x315x405 mm (recomendado para altura máxima 5 m), caudal de aire 4520 m³/h, potencia 18,348 kW, parcializable en 2 etapas, ventilador tangencial de alto rendimiento con motor para alimentación trifásica a 230/400 V, de dos velocidades. (material) | 1 | 2630683.47 | 2630683.470 |
| mo005 | h | Oficial instalador de equipos de climatización. (mano de obra) | 4.075 | 12241.03 | 49882.197 |
| mo104 | h | Medio oficial instalador de equipos de climatización. (mano de obra) | 4.075 | 8888.07 | 36218.885 |
| % | % | Herramientas | 2 % | 2716784.552 | 54335.691 |
|  |  | Costes directos |  |  | 2771120.243 |

## Recursos

**mt42csp150hg** Ud Cortina de aire
Datos técnicos: Coste energético 2036.271 MJ; Emisión de CO2 116.436 kg
Residuos:
- embalaje: re150101 Envases de papel y cartón. (componente de residuo); rendimiento 2.786 kg; Código LER 15 01 01; Masa del elemento 1 kg; Volumen 0.001333 m3
- embalaje: re170201 Madera. (componente de residuo); rendimiento 0.681 kg; Código LER 17 02 01; Masa del elemento 1 kg; Volumen 0.000909 m3
