# Emisor eléctrico para sistema de calefacción por techo radiante, con cielorraso continuo

- Propiedad del archivo: CYPE Ingenieros S.A.
- Formato: FIEBDC-3/2016
- Programa: Generador de precios de la construcción. CYPE Ingenieros, S.A.
- Fecha: 17/05/2024
- Ámbito geográfico: Argentina
- Divisa: ARS
- Costes indirectos: 3 %
- Gastos generales: 13 %
- Beneficio industrial: 6 %
- IVA: 21 %

## I Instalaciones

### IC Calefacción, refrigeración, climatización y agua caliente sanitaria

#### ICM Emisores eléctricos para calefacción

**ICM050** Ud Emisor eléctrico para sistema de calefacción por techo radiante, con cielorraso continuo.
Film radiante eléctrico, suministrado en rollo, para sistema de calefacción por techo radiante, con cielorraso continuo, potencia 128 W (80 W/m²), dimensiones 500x3200 mm, alimentación monofásica a 230 V.
Incluye: Apoyo del emisor en los soportes del cielorraso. Conexionado y comprobación de su correcto funcionamiento.
Criterio de cómputo de proyecto: Número de unidades previstas, según documentación gráfica de Proyecto.
Criterio de cómputo de obra: Se medirá el número de unidades realmente ejecutadas según especificaciones de Proyecto.

| Código | Ud | Descripción | Rendimiento | Precio | Importe |
|---|---|---|---|---|---|
| mt38ilo105ard1 | Ud | Film radiante eléctrico, suministrado en rollo, para sistema de calefacción por techo radiante, con cielorraso continuo, potencia 128 W (80 W/m²), dimensiones 500x3200 mm, alimentación monofásica a 230 V. (material) | 1 | 26188.88 | 26188.880 |
| mo004 | h | Oficial calefaccionista. (mano de obra) | 0.209 | 12241.03 | 2558.375 |
| mo103 | h | Medio oficial calefaccionista. (mano de obra) | 0.104 | 8888.07 | 924.359 |
| % | % | Herramientas | 2 % | 29671.614 | 593.432 |
|  |  | Costes directos |  |  | 30265.046 |
