# Línea de conexiones eléctricas para sistema de calefacción por techo o suelo radiantes

- Propiedad del archivo: CYPE Ingenieros S.A.
- Formato: FIEBDC-3/2016
- Programa: Generador de precios de la construcción. CYPE Ingenieros, S.A.
- Fecha: 17/05/2024
- Ámbito geográfico: Argentina
- Divisa: ARS
- Costes indirectos: 3 %
- Gastos generales: 13 %
- Beneficio industrial: 6 %
- IVA: 21 %

## I Instalaciones

### IC Calefacción, refrigeración, climatización y agua caliente sanitaria

#### ICM Emisores eléctricos para calefacción

**ICM057** Ud Línea de conexiones eléctricas para sistema de calefacción por techo o suelo radiantes.
Línea de conexiones eléctricas rápidas (tomacorrientes), para emisores eléctricos para sistema de calefacción por piso radiante, con 8 conexiones eléctricas, separación entre cada grupo de dos conexiones 540 mm, longitud total 7,8 m.
Incluye: Conexionado eléctrico con los emisores y con la red eléctrica suministradora. Comprobación de su correcto funcionamiento.
Criterio de cómputo de proyecto: Número de unidades previstas, según documentación gráfica de Proyecto.
Criterio de cómputo de obra: Se medirá el número de unidades realmente ejecutadas según especificaciones de Proyecto.

| Código | Ud | Descripción | Rendimiento | Precio | Importe |
|---|---|---|---|---|---|
| mt38ilo520a | Ud | Línea de conexiones eléctricas rápidas (tomacorrientes), para emisores eléctricos para sistema de calefacción por piso radiante, con 8 conexiones eléctricas, separación entre cada grupo de dos conexiones 540 mm, longitud total 7,8 m. (material) | 1 | 19391.77 | 19391.770 |
| mt35aia010a | m | Caño curvable de PVC, corrugado, de color negro, de 16 mm de diámetro nominal, para canalización empotrada en obra de mampostería (paredes y techos). Resistencia a la compresión 320 N, resistencia al impacto 1 julio, temperatura de trabajo -5°C hasta 60°C, con grado de protección IP545, no propagador de la llama. (material) | 2 | 151.15 | 302.300 |
| mo103 | h | Medio oficial calefaccionista. (mano de obra) | 0.019 | 8888.07 | 168.873 |
| % | % | Herramientas | 2 % | 19862.943 | 397.259 |
|  |  | Costes directos |  |  | 20260.202 |

Residuos:
- colocación: mt35aia010a; factor de residuo 0.0275

## Recursos

**mt35aia010a** m Caño curvable de PVC
Datos técnicos: Coste energético 11.626 MJ; Emisión de CO2 0.577 kg; Código LER 17 02 03; Masa del elemento 0.12 kg; Volumen 0.0002 m3
