# Suministro e instalación en techo de recuperador entálpico aire-aire

- Propiedad del archivo: CYPE INGENIEROS, S.A.
- Formato: FIEBDC-3/2002
- Ámbito geográfico: Argentina
- Divisa: ARS
- Costes indirectos: 3.00 %
- Gastos generales: 13.00 %
- Beneficio industrial: 6.00 %
- IVA: 21.00 %

**ICR113** Ud Suministro e instalación en techo de recuperador entálpico aire-aire, modelo para montaje horizontal, de dimensiones 400x1189x1189 mm, peso 70 kg, caudal de aire a velocidad máxima 1000 m³/h, consumo eléctrico de los ventiladores 569 W con alimentación monofásica a 230 V, presión estática a velocidad máxima/mínima 150/122 Pa, presión sonora a velocidad máxima/mínima a 1,5 m 40,5/40 dBA, eficiencia térmica a velocidad máxima/mínima 73,5/77%, diámetro de los conductos 250 mm, conectable a una red TCC-Link, con cambio de modo automático de operación de recuperación a free-cooling o viceversa y configuración desde el mando a distancia del caudal y presión de aire, rearme automático y alarma de filtros sucios.
Suministro e instalación en techo de recuperador entálpico aire-aire, modelo para montaje horizontal, de dimensiones 400x1189x1189 mm, peso 70 kg, caudal de aire a velocidad máxima 1000 m³/h, consumo eléctrico de los ventiladores 569 W con alimentación monofásica a 230 V, presión estática a velocidad máxima/mínima 150/122 Pa, presión sonora a velocidad máxima/mínima a 1,5 m 40,5/40 dBA, eficiencia térmica a velocidad máxima/mínima 73,5/77%, diámetro de los conductos 250 mm, conectable a una red TCC-Link, con cambio de modo automático de operación de recuperación a free-cooling o viceversa y configuración desde el mando a distancia del caudal y presión de aire, rearme automático y alarma de filtros sucios.
Incluye: Replanteo. Colocación y fijación. Conexionado y comprobación de su correcto funcionamiento.
Criterio de cómputo de proyecto: Número de unidades previstas, según documentación gráfica de Proyecto.
Criterio de cómputo de obra: Se medirá el número de unidades realmente ejecutadas según especificaciones de Proyecto.

| Código | Ud | Descripción | Rendimiento | Precio | Importe |
|---|---|---|---|---|---|
| mt42tsb305g | Ud | Recuperador entálpico aire-aire, modelo para montaje horizontal, de dimensiones 400x1189x1189 mm, peso 70 kg, caudal de aire a velocidad máxima 1000 m³/h, consumo eléctrico de los ventiladores 569 W con alimentación monofásica a 230 V, presión estática a velocidad máxima/mínima 150/122 Pa, presión sonora a velocidad máxima/mínima a 1,5 m 40,5/40 dBA, eficiencia térmica a velocidad máxima/mínima 73,5/77%, diámetro de los conductos 250 mm, conectable a una red TCC-Link, con cambio de modo automático de operación de recuperación a free-cooling o viceversa y configuración desde el mando a distancia del caudal y presión de aire, rearme automático y alarma de filtros sucios. (material) | 1.000 | 223850.33 | 223850.33 |
| mo005 | h | Oficial instalador de equipos de climatización. (mano de obra) | 1.403 | 450.30 | 631.77 |
| mo104 | h | Medio oficial instalador de equipos de climatización. (mano de obra) | 1.403 | 324.53 | 455.32 |
| % | % | Herramientas | 2 % | 224937.42 | 4498.75 |
|  |  | Costes directos |  |  | 229436.17 |
