# Acumulador para agua caliente sanitaria

- Propiedad del archivo: CYPE Ingenieros S.A.
- Formato: FIEBDC-3/2016
- Programa: Generador de precios de la construcción. CYPE Ingenieros, S.A.
- Fecha: 17/04/2023
- Ámbito geográfico: Argentina
- Divisa: ARS
- Costes indirectos: 3 %
- Gastos generales: 13 %
- Beneficio industrial: 6 %
- IVA: 21 %

## I Instalaciones

### IC Calefacción, refrigeración, climatización y agua caliente sanitaria

#### ICS Sistemas de conducción de agua

**ICS060** Ud Acumulador para agua caliente sanitaria
Acumulador para producción de agua caliente sanitaria, de 10000 l de capacidad, 2100 mm de diámetro y 3880 mm de altura, formado por cuba de acero con revestimiento bicomponente epoxi-cerámico Keramtech, aislamiento térmico de espuma de poliuretano flexible de 50 mm de espesor, revestimiento externo de skay, embellecedores, tapas de plástico y ánodo de magnesio. Incluso válvulas de corte, elementos de montaje y accesorios necesarios para su correcto funcionamiento.
Incluye: Replanteo. Colocación. Conexionado. Comprobación de su correcto funcionamiento.
Criterio de cómputo de proyecto: Número de unidades previstas, según documentación gráfica de Proyecto.
Criterio de cómputo de obra: Se medirá el número de unidades realmente ejecutadas según especificaciones de Proyecto.

| Código | Ud | Descripción | Rendimiento | Precio | Importe |
|---|---|---|---|---|---|
| mt38azi135jj | Ud | Acumulador para producción de agua caliente sanitaria, de 10000 l de capacidad, 2100 mm de diámetro y 3880 mm de altura, formado por cuba de acero con revestimiento bicomponente epoxi-cerámico Keramtech, aislamiento térmico de espuma de poliuretano flexible de 50 mm de espesor, revestimiento externo de skay, embellecedores, tapas de plástico y ánodo de magnesio. (material) | 1 | 4831886.67 | 4831886.670 |
| mt37sve010j | Ud | Válvula de esfera de latón niquelado para roscar de 4". (material) | 4 | 2210.08 | 8840.320 |
| mt38www011 | Ud | Material auxiliar para instalaciones de agua caliente sanitaria (material) | 1 | 546.04 | 546.040 |
| mo004 | h | Oficial calefaccionista. (mano de obra) | 3.501 | 2594.84 | 9084.535 |
| mo103 | h | Medio oficial calefaccionista. (mano de obra) | 3.501 | 1884.34 | 6597.074 |
| % | % | Herramientas | 2 % | 4856954.639 | 97139.093 |
|  |  | Costes directos |  |  | 4954093.732 |

## Recursos

**mt38azi135jj** Ud Acumulador para producción de agua caliente sanitaria
Datos técnicos: Coste energético 34434.866 MJ; Emisión de CO2 1442.471 kg
Residuos:
- embalaje: re150101 Envases de papel y cartón. (componente de residuo); rendimiento 3.263 kg; Código LER 15 01 01; Masa del elemento 1 kg; Volumen 0.001333 m3
- embalaje: re170201 Madera. (componente de residuo); rendimiento 0.74 kg; Código LER 17 02 01; Masa del elemento 1 kg; Volumen 0.000909 m3

**mt37sve010j** Ud Válvula de esfera de latón niquelado para roscar de 4"
Datos técnicos: Coste energético 5130.484 MJ; Emisión de CO2 344.629 kg
Residuos:
- embalaje: re150101 Envases de papel y cartón; rendimiento 0.081 kg
