# Cesta geotérmica

- Propiedad del archivo: CYPE Ingenieros S.A.
- Formato: FIEBDC-3/2016
- Programa: Generador de precios de la construcción. CYPE Ingenieros, S.A.
- Fecha: 17/05/2024
- Ámbito geográfico: Argentina
- Divisa: ARS
- Costes indirectos: 3 %
- Gastos generales: 13 %
- Beneficio industrial: 6 %
- IVA: 21 %

## I Instalaciones

### IC Calefacción, refrigeración, climatización y agua caliente sanitaria

#### ICU Geotermia

**ICU012** Ud Cesta geotérmica.
Cesta geotérmica, de 2 m de altura, formada por caño de polietileno reticulado (PE-Xa) de 32 mm de diámetro y 2,9 mm de espesor, SDR11, de 150 m de longitud, dispuesto en forma de bucle, con tramo de cañería de conexión a colector, de 20 m de longitud. Incluso excavación manual y relleno con el mismo material de la excavación, conexiones de conducciones y remates. Totalmente montada, conexionada y probada.
Incluye: Replanteo de la cesta. Excavación con medios mecánicos. Colocación de la cesta. Conexionado de todos los circuitos. Relleno de la excavación. Carga de escombros sobre camión o contenedor.
Criterio de cómputo de proyecto: Número de unidades previstas, según documentación gráfica de Proyecto.
Criterio de cómputo de obra: Se medirá el número de unidades realmente ejecutadas según especificaciones de Proyecto.

| Código | Ud | Descripción | Rendimiento | Precio | Importe |
|---|---|---|---|---|---|
| mt37sgu010a | Ud | Cesta geotérmica, de 2 m de altura, formada por caño de polietileno reticulado (PE-Xa) de 32 mm de diámetro y 2,9 mm de espesor, SDR11, de 150 m de longitud, dispuesto en forma de bucle, con tramo de cañería de conexión a colector, de 20 m de longitud. (material) | 1 | 20164.36 | 20164.360 |
| mo020 | h | Oficial albañil especializado en trabajos de mampostería. (mano de obra) | 1.081 | 11912.66 | 12877.585 |
| mo113 | h | Ayudante de albañil especializado en trabajos de mampostería. (mano de obra) | 5.013 | 8579.62 | 43009.635 |
| mo004 | h | Oficial calefaccionista. (mano de obra) | 0.27 | 12241.03 | 3305.078 |
| mo103 | h | Medio oficial calefaccionista. (mano de obra) | 0.27 | 8888.07 | 2399.779 |
| % | % | Herramientas | 2 % | 81756.437 | 1635.129 |
|  |  | Costes directos |  |  | 83391.566 |
