# Luminaria tipo Downlight. Instalación suspendida

- Propiedad del archivo: CYPE Ingenieros S.A.
- Formato: FIEBDC-3/2016
- Programa: Generador de precios de la construcción. CYPE Ingenieros, S.A.
- Fecha: 11/09/2023
- Ámbito geográfico: Argentina
- Divisa: ARS
- Costes indirectos: 3 %
- Gastos generales: 13 %
- Beneficio industrial: 6 %
- IVA: 21 %

## I Instalaciones

### II Iluminación

#### III Interior

**III120** Ud Luminaria tipo Downlight. Instalación suspendida.
Luminaria industrial suspendida tipo Downlight, de 490 mm de diámetro y 480 mm de altura, para lámpara de vapor de mercurio elipsoidal HME de 250 W, con cuerpo de aluminio extruido, acabado lacado, de color azul, con equipo de encendido magnético; grado de protección IP65; reflector de aluminio. Incluso lámparas.
Incluye: Replanteo. Montaje, conexionado y comprobación de su correcto funcionamiento.
Criterio de cómputo de proyecto: Número de unidades previstas, según documentación gráfica de Proyecto.
Criterio de cómputo de obra: Se medirá el número de unidades realmente ejecutadas según especificaciones de Proyecto.

| Código | Ud | Descripción | Rendimiento | Precio | Importe |
|---|---|---|---|---|---|
| mt34lam160jb | Ud | Luminaria industrial suspendida tipo Downlight, de 490 mm de diámetro y 480 mm de altura, para lámpara de vapor de mercurio elipsoidal HME de 250 W, con cuerpo de aluminio extruido, acabado lacado, de color azul, con equipo de encendido magnético; grado de protección IP65; reflector de aluminio. (material) | 1 | 59333.66 | 59333.660 |
| mt34lvp010d | Ud | Lámpara de vapor de mercurio, 250 W. (material) | 1 | 8397.72 | 8397.720 |
| mo003 | h | Oficial electricista. (mano de obra) | 0.232 | 2594.84 | 602.003 |
| mo102 | h | Medio oficial electricista. (mano de obra) | 0.232 | 1884.34 | 437.167 |
| % | % | Herramientas | 2 % | 68770.550 | 1375.411 |
|  |  | Costes directos |  |  | 70145.961 |

## Recursos

**mt34lam160jb** Ud Luminaria industrial suspendida tipo Downlight
Datos técnicos: Coste energético 953.042 MJ; Emisión de CO2 65.649 kg
Residuos:
- embalaje: re150101 Envases de papel y cartón. (componente de residuo); rendimiento 0.162 kg; Código LER 15 01 01; Masa del elemento 1 kg; Volumen 0.001333 m3
- embalaje: re170203 Plástico. (componente de residuo); rendimiento 0.081 kg; Código LER 17 02 03; Masa del elemento 1 kg; Volumen 0.001667 m3
