# Luminaria. Instalación en superficie

- Propiedad del archivo: CYPE Ingenieros S.A.
- Formato: FIEBDC-3/2016
- Programa: Generador de precios de la construcción. CYPE Ingenieros, S.A.
- Fecha: 11/09/2023
- Ámbito geográfico: Argentina
- Divisa: ARS
- Costes indirectos: 3 %
- Gastos generales: 13 %
- Beneficio industrial: 6 %
- IVA: 21 %

## I Instalaciones

### II Iluminación

#### III Interior

**III140** Ud Luminaria. Instalación en superficie.
Luminaria de techo de líneas rectas con distribución de luz asimétrica, de 1532x252x95 mm, para 1 lámpara fluorescente TL de 58 W; cuerpo de luminaria de chapa de acero acabado termoesmaltado de color blanco; reflector asimétrico de aluminio; balasto magnético; protección IP20. Instalación en superficie. Incluso lámparas.
Incluye: Replanteo. Montaje, conexionado y comprobación de su correcto funcionamiento.
Criterio de cómputo de proyecto: Número de unidades previstas, según documentación gráfica de Proyecto.
Criterio de cómputo de obra: Se medirá el número de unidades realmente ejecutadas según especificaciones de Proyecto.

| Código | Ud | Descripción | Rendimiento | Precio | Importe |
|---|---|---|---|---|---|
| mt34ode240n | Ud | Luminaria de techo de líneas rectas con distribución de luz asimétrica, de 1532x252x95 mm, para 1 lámpara fluorescente TL de 58 W; cuerpo de luminaria de chapa de acero acabado termoesmaltado de color blanco; reflector asimétrico de aluminio; balasto magnético; protección IP20. (material) | 1 | 37797.43 | 37797.430 |
| mt34tuf010m | Ud | Caño fluorescente TL de 58 W. (material) | 1 | 3906.26 | 3906.260 |
| mo003 | h | Oficial electricista. (mano de obra) | 0.174 | 2594.84 | 451.502 |
| mo102 | h | Medio oficial electricista. (mano de obra) | 0.174 | 1884.34 | 327.875 |
| % | % | Herramientas | 2 % | 42483.067 | 849.661 |
|  |  | Costes directos |  |  | 43332.728 |

## Recursos

**mt34ode240n** Ud Luminaria de techo de líneas rectas con distribución de luz asimétrica
Datos técnicos: Coste energético 402.112 MJ; Emisión de CO2 28.858 kg
Residuos:
- embalaje: re150101 Envases de papel y cartón. (componente de residuo); rendimiento 0.129 kg; Código LER 15 01 01; Masa del elemento 1 kg; Volumen 0.001333 m3
- embalaje: re170203 Plástico. (componente de residuo); rendimiento 0.065 kg; Código LER 17 02 03; Masa del elemento 1 kg; Volumen 0.001667 m3
