# Sombrerete de aluminio, para conducto de salida de 125 mm de diámetro exterior, acabado liso, color marrón, babero de plomo de 500x500 mm y cuello de conexión a conducto con junta

- Propiedad del archivo: CYPE INGENIEROS, S.A.
- Formato: FIEBDC-3/2002
- Ámbito geográfico: Argentina
- Divisa: ARS
- Costes indirectos: 3.00 %
- Gastos generales: 13.00 %
- Beneficio industrial: 6.00 %
- IVA: 21.00 %

**IVM060** Ud Sombrerete de aluminio, para conducto de salida de 125 mm de diámetro exterior, acabado liso, color marrón, babero de plomo de 500x500 mm y cuello de conexión a conducto con junta.
Sombrerete de aluminio, para conducto de salida de 125 mm de diámetro exterior, acabado liso, color marrón, babero de plomo de 500x500 mm y cuello de conexión a conducto con junta.
Incluye: Replanteo. Colocación.
Criterio de cómputo de proyecto: Número de unidades previstas, según documentación gráfica de Proyecto.
Criterio de cómputo de obra: Se medirá el número de unidades realmente ejecutadas según especificaciones de Proyecto.

| Código | Ud | Descripción | Rendimiento | Precio | Importe |
|---|---|---|---|---|---|
| mt42cvc130a | Ud | Sombrerete de aluminio, para conducto de salida de 125 mm de diámetro exterior, acabado liso, color marrón, babero de plomo de 500x500 mm y cuello de conexión a conducto con junta. (material) | 1.000 | 8166.15 | 8166.15 |
| mo020 | h | Oficial albañil especializado en trabajos de mampostería. (mano de obra) | 0.175 | 445.11 | 77.89 |
| mo112 | h | Ayudante general de construcción. (mano de obra) | 0.088 | 324.77 | 28.58 |
| % | % | Herramientas | 2 % | 8272.62 | 165.45 |
|  |  | Costes directos |  |  | 8438.07 |
