# Aislamiento termoacústico bajo suelos de madera y laminados, con lanas minerales

- Propiedad del archivo: CYPE Ingenieros S.A.
- Formato: FIEBDC-3/2016
- Programa: Generador de precios de la construcción. CYPE Ingenieros, S.A.
- Fecha: 17/05/2024
- Ámbito geográfico: Argentina
- Divisa: ARS
- Costes indirectos: 3 %
- Gastos generales: 13 %
- Beneficio industrial: 6 %
- IVA: 21 %

## N Aislamientos e impermeabilizaciones

### NA Aislamientos térmicos

#### NAM Suelos de madera y laminados

**NAM010** m² Aislamiento termoacústico bajo suelos de madera y laminados, con lanas minerales.
Aislamiento termoacústico bajo suelos de madera y laminados, formado por panel rígido de lana mineral, no revestido, de 20 mm de espesor, resistencia térmica >= 0,55 m²K/W, conductividad térmica 0,036 W/(mK), colocado a tope, simplemente apoyado, cubierto con film de polietileno de 0,2 mm de espesor y desolidarización perimetral realizada con el mismo material aislante, preparado para recibir directamente el suelo de madera o laminado. Incluso cinta autoadhesiva para sellado de juntas.
Incluye: Limpieza y preparación de la superficie soporte. Replanteo y corte del aislamiento. Colocación del aislamiento. Colocación del film de polietileno. Sellado de juntas del film de polietileno.
Criterio de cómputo de proyecto: Superficie medida según documentación gráfica de Proyecto.
Criterio de cómputo de obra: Se medirá la superficie realmente ejecutada según especificaciones de Proyecto.

| Código | Ud | Descripción | Rendimiento | Precio | Importe |
|---|---|---|---|---|---|
| mt16lra050k | m² | Panel rígido de lana mineral, no revestido, de 20 mm de espesor, resistencia térmica >= 0,55 m²K/W, conductividad térmica 0,036 W/(mK), Euroclase A2-s1, d0 de reacción al fuego, y factor de resistencia a la difusión del vapor de agua 1. (material) | 1.1 | 2804.35 | 3084.785 |
| mt16png010d | m² | Film de polietileno de 0,2 mm de espesor y 184 g/m² de masa superficial. (material) | 1.1 | 168.13 | 184.943 |
| mt16aaa030 | m | Cinta autoadhesiva para sellado de juntas. (material) | 0.25 | 123.03 | 30.758 |
| mo054 | h | Oficial montador de aislantes. (mano de obra) | 0.142 | 12241.03 | 1738.226 |
| mo101 | h | Medio oficial montador de aislantes. (mano de obra) | 0.142 | 8905.02 | 1264.513 |
| % | % | Herramientas | 2 % | 6303.225 | 126.065 |
|  |  | Costes directos |  |  | 6429.290 |

Residuos:
- colocación: mt16lra050k; factor de residuo 0.048
- colocación: mt16png010d Film de polietileno de 0,2 mm de espesor y 184 g/m² de masa superficial; factor de residuo 0.06
- colocación: mt16aaa030 Cinta autoadhesiva para sellado de juntas; factor de residuo 0.07

## Recursos

**mt16lra050k** m² Panel rígido de lana mineral
Datos técnicos: Coste energético 48.557 MJ; Emisión de CO2 1.315 kg; Código LER 17 06 04; Masa del elemento 0.8 kg; Volumen 0.001333 m3
Residuos:
- embalaje: re170203 Plástico. (componente de residuo); rendimiento 0.024 kg; Código LER 17 02 03; Masa del elemento 1 kg; Volumen 0.001667 m3

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
